# Neubau privates berufliches Schulzentrum Coburg
Angebotsaufforderung (GAEB DA XML 3.3, DA83)
Projekt: GGSD Coburg
Währung: EUR
Erstellt mit: CaliforniaX by G&W Software AG, CaliforniaX V26.1.04, 06.10.2026

## Fensterelemente LM
Datum: 06.10.2026

*Hinweis: Objektbeschreibung:*
Objektbeschreibung:

Bauort:
Das Bauvorhaben befindet sich im Bereich der Garden-City-Straße, Coburg.
Auf der nördlichen Grundstücksseite befindet sich die Hauptzufahrt der Garden-City-Straße, die östliche und südliche Grundstücksseiten sind ebenfalls
über die Garden-City-Straße komplett zu umfahren.
Auf der westlichen Grundstücksseite grenzt eine bereits realisierte Bebauung an.
Die Baustellenzufahrt erfolgt über die östliche Schleife der Garden-City-Straße.
Auf dem Grundstück können Stell- und Lagerplätze (im Freien, mit Bauzaun umschlossen) zur Verfügung gestellt werden

Objektbeschreibung:
Auf dem Grundstück soll der Neubau für ein Privates Berufliches Bildungszentrum der GGSD mit einer Grundfläche von ca. 2.500 m².
Das Gebäude besteht aus zwei Hauptbaukörpern, welche mit einem Zwischengelenk verbunden sind. Einer der Hauptbaukörper wird 4-geschossig ausgebildet und weist Abmessungen von l/b: ca. 54 m x 20 m auf.
Der weitere Hauptbaukörper ist eingeschossig, mit Option auf eine Aufstockung und hat Abmessungen von l/b: ca. 40 m x 20 m.
Der Zwischenbaukörper ist ebenfalls 4-geschossig, mit Abmessungen l/b: ca. 14 m x 10,5 m.
Die kubischen Baukörper erhalten Flachdächer.
Das Gebäude wird nicht unterkellert.

Baukonstruktion:
Die Gebäude werden in Massivbauweise aus Stahlbeton erstellt und anschließend bauseits mit einer äußeren Fassadenverkleidung  aus Faserzementplatten versehen.
Die Fassadenkonstruktion besteht aus einer Unterkonstruktion aus Metallprofilen einschließlich Wärmedämmung, Hinterlüftung und außenseitig den vorgehängten Fassadenplatten.

Wandaufbau und Wandstärke:
Wandaufbau (von innen nach außen):
- Innenputz (15-20 mm)
- Stahlbetonaußenwände: (240 mm)
- Fassadendämmung, d = 180 mm einschl. Tragkonstruktion.
-  Hinterlüftung und Fassadenplatten: 60 mm + 20 mm

Die gesamte Wandstärke der Außenwände beträgt demnach:  515 - 520 mm
Die Leibungsfläche (aussenseitig ab Massivwand) beträgt 260 mm

Die tragenden Innenwände bestehen ebenfalls aus Stahlbeton mit einer Stärke von 240 mm, Oberflächen verputzt

Sämtliche Dachdecken sind werden als Stahlbetonmassivdecken erstellt.

Hinweis:
Die Ausführung der einzelnen Baukörper muss zeitlich versetzt erfolgen.
Zuerst müssen die 4-geschossigen Gebäudeteile errichtet werden und erst nach Fertigstellung der Decke über dem 3.OG kann der eingeschossige Baukörper errichtet werden.
Die gestaffelte Bauweise ist in den Bauablauf einzukalkulieren, bzw. die Bauteile werden nach Titeln aufgeteilt.

Fenster und Außentürelemente:
Die Fenster- und Außentürelemente werden als Leichtmetallelemente ausgeführt und erhalten großteils einen außenliegenden Sonnenschutz.

Die Elemente sollen als vollintegrierte Komplettelemente, bestehend aus Fenster- und Türelemente, Sonnenschutzkasten, Leibungsverkleidung und Fensterbank, bzw. Schwellenausbildung (Türen) ausgeführt werden.

Gemäß den einzelnen Positionsbeschreibungen sind Sonnenschutzlamellen vorzusehen.

Fensterelemente, Leibungsverkleidung, Sonnenschutzkasten (Sonnenschutzlamellen) und Fensterbank werden einheitlich in einem Farbton
ausgeführt.

Zeitlicher Ablauf:
Die Fenster- und Außentürelemente werden nach Fertigstellung der Rohbaumaßnahme in den Baukörper eingebaut. Die Fassade wird anschließend erstellt und an den Fensterelementen, bzw. den Leibungsverkleidungen angeschlossen.

Brand- und Rauchschutztürelement:
Die Brand- und Rauchschutztürelemente werden als LM-Brandschutztüren mit Verglasungen ausgeführt.
Bei der Ausführung sind die DIN 4102 und DIN 18095 zu beachten.

Sonstige Hinweise:
Sind zur Beurteilung des Angebotes Detailpläne, Skizzen oder Prospekte erforderlich, so sind diese dem Angebot beizulegen.
Für die Ausführung der Leistungen in verschiedenen Gebäudeteilen können vom Auftragnehmer keine Mehrkosten geltend gemacht werden.
Grundlage der Preiskalkulation ist die Leistungsbeschreibung des Langtextes.
Das Aufmaß erfolgt in der Regel gemeinsam zwischen Unternehmer und Bauleitung. In Absprache mit der Bauleitung kann das Aufmaß vom Unternehmer allein erstellt werden.
Werden öffentliche Flächen, Straßen und Zufahrten bei Ausführung der Arbeiten verunreinigt, so sind diese umgehend zu säubern.
Auf bestehende Bordsteinkanten und Beläge ist Rücksicht zu nehmen bzw. geeignete Maßnahmen zum Schutz vor Beschädigung zu treffen.

*Hinweis: Fabrikatvorschlag / Bieterangaben*
Fabrikatvorschlag / Bieterangaben zum angebotenen Fabrikat/Produkt:

Der Leistungsbeschreibung liegen die nachfolgend genannten Fabrikatvorschläge / Systemvorschläge zugrunde.
Die angebotenen Fabrikate / Systeme sind durch den Bieter zu benennen.

Angaben des Bieters:

Fabrikat/System Leistungsbeschreibung:  angeboten:

Fenster : Schüco AWS 75.SI+  _______________________
oder gleichwertig

Türen : Schüco AD UP 75
oder gleichwertig  _______________________

Brandschutz : Schüco FireStop ADS 90 FR 30
  oder gleichwertig  _______________________

  Schüco FireStop ADS 90 FR 90
  oder gleichwertig
  ..............................................

Sonnenschutz : Schüco Perfect
oder gleichwertig  _______________________

Steuerkomponenten / E-Bauteile : TipTronic
oder gleichwertig  _______________________

Automatik Türantriebe : System  _______________________

Glaslieferant :  _______________________

Nachfolgende Abfragen von Kriterien dienen der Vergleichbarkeit der angebotenen Leistungen:

Nachhaltigkeit
Es ist eine Umwelt-Produktdeklaration (EPD) nach ISO 14025 und EN 15804 für die Elemente vorhanden.
( ) ja ( ) nein

Die angebotenen Systeme erfüllen die Grundprinzipien der zirkulären Wertschöpfung für nachhaltige sowie im Hinblick
auf Mensch und Umwelt unbedenkliche Produkte und sind nach dem System Cradle to Cradle (von der Wiege zur Wiege) zertifiziert.
( ) ja ( ) nein

Fenster
Ein Produktpass für die CE-Kennzeichnung der Fenster ist vorhanden.
( ) ja ( ) nein

Der Standard Drehkippbeschlag ist verdeckt liegend, ohne sichtbare Bänder bis zu einem Flügelgewicht von 160 kg
möglich. Bei geöffnetem Fenster ist die Klemmfreiheit im Bandbereich durch den Beschlag zu gewährleisten.
( ) ja ( ) nein

Der Fenstergriff ist mit verdeckt liegendem Falzgetriebe angeboten.
( ) ja ( ) nein

Für die T-Verbindung der Fensterkonstruktionen ist eine Zulassung vorhanden.
Prüfzeugnis Nr.:_______________________
( ) ja ( ) nein

Türen
Es sind hochfrequente mit 500.000 Lastwechsel geprüfte Türbänder angeboten.
( ) ja ( ) nein

Eine Nachjustierung der Türflügel in zwei Ebenen ist ohne Aushängen der Türflügel möglich.
( ) ja ( ) nein

Sicherheit
Die EI 30 Türkonstruktionen müssen der Klasse 4 gemäß DIN EN 1192 hinsichtlich ihrer mechanische Festigkeit
"Gebrauchstauglichkeit" entsprechen.
( ) ja ( ) nein

Ein Prüfbericht mit dem Nachweis "Fähigkeit zur Freigabe" für Fluchttüren ist vorhanden.
( ) ja ( ) nein

Das gewählte Brandschutz-System muss eine nachträgliche Um- und Nachrüstung - jederzeit, flexibel, im laufenden
Betrieb, ohne Türausbau - ermöglichen. Folgende nachträglichen Änderungen und Ergänzungen müssen, ohne Verlust
der Zulassung und ohne weiteren Nachweis, möglich sein:
Anbringen von verdeckt liegenden Magnet- und Schließkontakten
Verdeckt liegende Kabelführungen im Blend- und Flügelrahmen
Umrüstung von Einfach- zu Mehrfachverriegelungen (oder umgekehrt)
Nachrüstung von E-, A-Öffnern, Motorschlössern, Blockschlössern, Türüberwachungen
Flexibler Austausch und Wechsel auf andere Bandarten (Rollentür-, Aufsatz-, verdeckt liegende Bänder)
( ) ja ( ) nein

Allgemeine Merkmale
Es werden ausschließlich Original-Systemzubehörteile (Beschläge, Dichtungen, etc.) eingesetzt, da sonst die
Prüfzeugnisse ihre Gültigkeit verlieren.
( ) ja ( ) nein

Der geforderte Gesamtwärmedämmwert Uw und Ucw der Konstruktionen ist nach DIN EN 4108-4 sowie
DIN EN 13947, gem. EN ISO 10077-2 nachgewiesen und der Nachweis ist dem Angebot beigefügt.
( ) ja ( ) nein

Der Bieter/Auftragnehmer ist Mitglied der Umweltinitiative A/U/F (Aluminium und Umwelt im Fenster und Fassadenbau)
und gewährleistet für den Auftraggeber einen optimierten produktspezifischen Recyclingprozess für den Werkstoff
Aluminium.
A/U/F Mitgliedsurkunde Ausstellungsdatum: _______________ gültig bis:_________________

Der Bieter/Auftragnehmer weist für den Auftraggeber einen alternativen gleichwertigen optimierten produktspezifischen
Recyclingprozess für den Werkstoff Aluminium nach:
Produktspezifischen Recyclingprozess (Verfahren): _______________ Nachweis:_________________

Ein Entsorgungsnachweis gemäß dem Kreislaufwirtschafts- und Abfallgesetz ist alleine nicht ausreichend.
Die Oberflächenveredelung (Farbbeschichtung in Pulver oder Naßlack, Anodische Oxidation (Eloxal) und
Sonderverfahren zur Oberflächenveredelung) wird vom Hersteller des angebotenen Systems mitgeliefert.
( ) ja ( ) nein

Der Auftragnehmer sichert zu, das alle relevanten Systemkomponenten (Systemprofile, Beschläge, Dichtungen),
mindestens 10 Jahre, nach erfolgter Endabnahme der Leistung, verfügbar sind.
( ) ja ( ) nein

Firma / Stempel ________________________________________

Unterschrift _________________________________________

Ort / Datum ____________________den___________________

*Hinweis: Zusätzliche Technische Vertragsbedingungen*
Zusätzliche Technische Vertragsbedingungen:

Art und Umfang der Leistung:
Gegenstand dieser Ausschreibung sind Metallbauarbeiten. Die Leistung umfasst die Herstellung, die Lieferung und die Montage von Aluminium-Bauelementen.
Zusätzlicher Gegenstand dieser Ausschreibung sind die Verglasungsarbeiten.
Die Leistung umfasst die Lieferung, das Einsetzen und das Abdichten aller Glasscheiben und Ausfachungen.
Hinweis zu aufgeführte Normen etc.
Alle aufgeführten Normen, Vorschriften, Gesetze gelten, wenn nicht anders in den Texten vermerkt, in der zum Vertragsschluss gültigen Fassung.
Art und Umfang der Leistung
Gegenstand dieser Ausschreibung sind Sonnenschutzkonstruktionen. Die Leistung umfasst die Herstellung, die Lieferung und die Montage der Konstruktionen.
Vereinfachte Schreibweise
AG = Auftraggeber
AN = Auftragnehmer (Bieter)
Konstruktionssystem
Der Ausschreibung liegen die Konstruktionsmerkmale der Schüco-Aluminium-Konstruktionen zugrunde. Die Profil-, Zubehör-, Dichtungs- und Beschlagauswahl muss nach den gültigen Unterlagen des jeweiligen System-Herstellers erfolgen.
Angaben zur Leistungsbeschreibung
Grundlage des Angebotes ist das vorliegende Leistungsverzeichnis einschließlich der Vorbemerkungen.
Qualitätssicherung
Gemäß der Bauproduktenverordnung muss für jedes nachfolgend beschriebene Bauprodukt, das von einer harmonisierten Norm erfasst ist oder das einer Europäisch Technischen Bewertung entspricht, eine Leistungserklärung, in Bezug auf dessen wesentliche Merkmale (Anhang ZA der harmonisierten Norm) vorliegen. Alle für den Verwendungszweck im Mitgliedstaat geforderten wesentlichen Merkmale sind in der Leistungserklärung anzugeben.
Weiterhin können nach Landesbauordnung die Bauprodukte zusätzlich mit einer Bestätigung ihrer Übereinstimmung mit den technischen Regeln, den allgemeinen bauaufsichtlichen Zulassungen, den allgemeinen bauaufsichtlichen
Prüfzeugnissen oder den Zustimmungen im Einzelfall ausgestattet werden.
Für die einzelnen Aluminiumelemente sind element- und herstellerspezifische EPD’s gemäß EN 15804, nachgewiesen gemäß ISO 14025, vorzulegen.
Für die Auftragsabwicklung gelten
VOB/B (Allgemeine Vertragsbedingungen für die Ausführung von Bauleistungen).
VOB/C (Allgemeine Technische Vertragsbedingungen für Bauleistungen).
Die für dieses Gewerk und für die Erstellung aller ausgeschriebenen Maßnahmen aktuellen DIN-Normen,
DIN EN-Normen, DIN EN ISO-Normen, Vorschriften, Richtlinien, Verordnungen, Gesetze, Arbeitsanweisungen, etc. sind einzuhalten.
Ausführungsunterlagen
Der AG legt dem AN nach der Auftragserteilung und vor Beginn der Arbeiten, die zur Ausführung notwendigen Unterlagen gemäß § 3 Abs. 1 VOB/B rechtzeitig und unentgeltlich vor. Ausführungsunterlagen sind demnach alle das
Werk betreffenden Hilfsmittel, die außer Arbeit, Material oder Boden zur Vorbereitung und mangelfreien sowie rechtzeitigen Durchführung der Bauleistung benötigt werden und ohne die der AN die Bauleistung nicht so wie vertraglich vorgesehen oder gar überhaupt nicht erbringen kann; dazu zählen u.a. auch Proben, Muster und Modelle, sowie endgültige vollständige und ausführungstechnisch brauchbare Ausführungs-, Detail- und Konstruktionszeichnungen im Maßstab 1:50 bis 1:1, die nach § 34 Abs. 3 Nr. 5 HOAI anzufertigenden und angefertigten - auftraggeberseitig freigegebenen - Ausführungspläne des bauplanenden Architekten mit allen für die Ausführung notwendigen Einzelangaben, und statische und sonstige Berechnungen oder bestimmte Planungen anderer Sonderfachleute.
Tragwerkspläne und statische Berechnungen oder bestimmte Planungen anderer Sonderfachleute sind in die bauseits zu stellende Ausführungsplanung integriert. Sollten sich bei den Ausführungsunterlagen Änderungen ergeben, welche
auch die Leistungen des AN betreffen, werden diese Änderungen durch den AG gekennzeichnet und dem AN unverzüglich schriftlich verbindlich mitgeteilt.
Baumaße
Das Aufmaß ist vom AN grundsätzlich eigenverantwortlich und auf Grundlage der bauseitig hergestellten Ausgangssituation am Bau zu nehmen. Werden dabei Rohbautoleranzen außerhalb der festgelegten Toleranzen
festgestellt, ist der AG darüber zu informieren. Fordert der AG, dass die Konstruktionen schon zu einem Zeitpunkt zur Montage bereitstehen müssen, der ein Aufmaß vor Fertigung unmöglich macht, so sind die objektspezifischen
Toleranzen vom AG vorzugeben und vom AN zu beachten.
Werkstatt- und Montageplanung
Der AN schuldet nach Ziffer 3.1.7 DIN 18360 eine Werkstatt- und Montageplanung auf Basis der vom AG zu liefernden Ausführungsunterlagen. Diese ist vor Fertigungsbeginn vorzulegen. Aus den Darstellungen müssen Konstruktion,
Maße, Einbau, Befestigung und Bauanschlüsse der Bauteile sowie die Einbaufolge erkennbar sein (DIN 18360, Ziff. 3.1.7). Die Darstellungen sind in Zeichnungen, Maßstab mind. 1:50 und in 3-facher Ausfertigung, zu liefern. Der
AG prüft die Werkstatt- und Montageplanung auf Übereinstimmung mit der Ausführungsplanung. Bei Übereinstimmung mit der Ausführungsplanung gibt der AG die Werkstatt- und Montageplanung mit dem entsprechenden Prüfvermerk an den AN zurück (Freigabe).
Toleranzen
Die Toleranzen für die jeweiligen Gewerke werden durch den AG aufeinander abgestimmt. Sofern die Maße der Elemente vor Ausführung nicht genommen werden können, legt der AG objektspezifische Toleranzen fest (vgl. RAL
Leitfaden zur Montage: 2024-03, Ziffer 3.1.2, Nr. 16, Seite 45f.). Für die Montage sind Abweichungen von vorgeschriebenen Maßen in den durch DIN 18202 bestimmten Grenzen zulässig, sofern die Funktion und die
Tragfähigkeit der Bauteile nicht beeinträchtigt wird (DIN 18360 Ziff. 3.1.4).
Soll auf bauseitigen Wunsch hin nach theoretischen Maßen geplant und gefertigt werden und kommt es trotz Einhaltung der jeweiligen Toleranzen zu Passungenauigkeiten in der Ausführung, so dass die Leistung des AN auf die
Leistung Rohbau nicht ausreichend abgestimmt ist, entscheidet der AG, wie diese zu beseitigen sind.
Aluminium
Es sind stranggepresste Aluminium-Profile der Legierung EN AW 6060 und EN AW 6063 in Eloxalqualität nach DIN EN 755 und DIN EN 12020 zu verwenden.
Für anodisierte Aluminium-Bleche in Eloxalqualität ist die Legierung AlMg 1, halbhart, (EN AW 5005A) zu verwenden.
Der AN hat sicherzustellen, dass die von ihm angebotenen und verarbeiteten Aluminiumbauteile von Lieferanten stammen, die der A/U/F Initiative, Recycling im Bausektor, angehören, oder einen gleichwertigen schlüssigen
Recyclingprozess (PRP) nachweisen können. Es ist sicherzustellen, dass Produktionsabfälle und demontierte Elemente (Sanierungsbau) aus Aluminium dem Verwertungsprozess, für die Herstellung von Fenster- und Fassadenprofilen, zurückgeführt werden. Die relevante CO2-Einsparung findet immer in der Herstellung statt, z.B. durch den verringerten Energieaufwand, der für die Herstellung der Profile benötigt wird.
Bei der Belieferung steht im Vordergrund, dass bestellte Profile möglichst effizient und mit kurzen Transportwegen ihr Ziel erreichen. Um das zu gewährleisten, ist es zulässig nach der Herstellung der Profile in der Lagerhaltung und
Auslieferung nicht mehr zwischen verschiedenen Materialgüten z.B. mit unterschiedlich hohen Anteilen an Primäroder Recycling-Aluminium zu unterscheiden. Es ist dann durch externe Nachweise sicherzustellen, dass der Hersteller
stets eine ausreichende Menge der Aluminium-Profile herstellt, die der hier beschriebenen Güte entspricht. Der Embodied Carbon Footprint bzw. GWP-Wert von 3,84 kg pro kg Aluminium-Profil darf nicht überschritten werden.
Der Recyclinganteil und der GWP-Wert müssen durch einen entsprechenden Nachweis gemäß ISO 14025 und EN 15804 erbracht werden. Auf Anforderung des AG hat der AN über die Einhaltung der v.g. Forderungen projektbezogene Bescheinigungen des Herstellers bzw. Prüfzeugnisse und Nachweise vorzulegen.
Stahl
Stahlteile (Anker-, Unterkonstruktionen, geschweißte Konstruktionen, etc.) sind in feuerverzinkter Ausführung vorzusehen. Stahlbleche sind verzinkt auszuführen.
Die Nachbesserung von Fehlstellen, Beschädigungen sowie das Nacharbeiten von etwaigen Schweißstellen hat entsprechend DIN EN ISO 1461 zu erfolgen.
Edelstahl
Verankerungselemente und -mittel, die einem Korrosionsangriff ausgesetzt und für Wartungen nicht zugänglich sind, z.B. Befestigungs- und Verankerungskonstruktionen von vorgehängten Fassaden (Kaltfassaden) sowie alle
Verbindungsteile sind grundsätzlich aus rostfreiem Edelstahl herzustellen.
Als Verankerungs-, Verbindungs- und Befestigungselemente dürfen, ohne besonderen Korrosionsschutznachweis gemäß DIN 18516-1, nur nichtrostende Stähle bzw. Stähle gemäß der allgemeine bauaufsichtlichen Zulassung
"Z-30.3-6" vom 05. März 2018 der Informationsstelle Edelstahl Rostfrei, verwendet werden.
Weiterhin ist sicherzustellen, dass unter Spannung stehende Bauteile, besonders wenn sie legiert sind, in uneingeschränkter Festigkeit zu keiner Spannungskorrosion oder anderweitiger interkristalliner oder auch anderweitig
wirksam werdender Zersetzung im Alterungsprozess neigen.
Auf Anforderung des AG hat der AN über die Einhaltung der v. g. Forderungen projektbezogene Bescheinigungen des Herstellers bzw. Prüfzeugnisse und Nachweise vorzulegen.
Zusammenbau unterschiedlicher Werkstoffe
Beim Zusammenbau unterschiedlicher Werkstoffe muss gewährleistet sein, dass keine Kontaktkorrosion und keine andere ungünstige Beeinflussung entstehen kann. Es sind Zwischenlagen aus Kunststofffolie oder dgl. vorzusehen.
Systembeschreibung
Die Angaben der formalen Profilabmessungen (Bautiefen und Ansichtsbreiten von außen) und der Konstruktionsmerkmale sind zu berücksichtigen.
Bei Widersprüchen geht die Leistungsbeschreibung in den jeweiligen Positionen den Vorbemerkungen und diesen ZTV vor.
Profilauswahl
Bei wärmegedämmten Profilen sind nur solche zulässig, bei denen die Innen- und Außenschalen durch Wärmedämmprofile durchgehend kraft- und formschlüssig miteinander verbunden sind.
Die Profile müssen die auftretenden Beanspruchungen gemäß DIN EN 1990 nach DIN EN 1991 inkl. der zugeordneten nationalen Anhängen sicher abtragen. Die dabei zwischen Innen- und Außenschalen auftretenden Schubkräfte müssen vom Verbund zuverlässig übertragen werden. Die vom System-Hersteller angegebenen wirksamen Trägheitsmomente (Ix) sind, unter Berücksichtigung der DIBT Richtlinie für thermisch getrennte Profile, für die Auswahl zu berücksichtigen.
Das Prinzip der Wärmedämmung ist für die gesamte Konstruktion einzuhalten.
Alle Verbundprofile der Fenster- und Türsysteme sind mindestens als Dreikammersystem (zwei Hohlprofile plus Verbundzone) auszuführen.
Der Verbund der Profile muss ohne zusätzliche Abdichtung wasserdicht und wasserbeständig sein. Der Falzgrund der Profile muss absolut glattflächig ausgebildet sein (auch die Verbundzone), so dass anfallende Feuchtigkeit immer in
die tiefste, außenliegende Ebene (Rinne) des Falzes abgeführt wird, ohne dass hierfür zusätzliche Drainagekanäle hergestellt werden müssen. Die Belüftung des Falzgrundes bei Isolierverglasungen muss nach den Richtlinien der Isolierglas-Hersteller erfolgen.
Profilverbindungen
Eckverbinder müssen in ihrem Querschnitt den inneren Profilkonturen entsprechen. Bei den Gehrungen ist auf eine einwandfreie Verklebung der Gehrungsfläche zu achten. Auch an den T-Stößen ist das Einsickern von Wasser in die
Konstruktion - durch entsprechende Füllstücke mit dauerelastischer Abdichtung - zu verhindern.
Bei wärmegedämmten Profilen muss die Dämmwirkung auch im Eck- und T-Verbinderbereich voll erhalten bleiben.
Flügeldichtungen
Die Dichtungen müssen auswechselbar sein.
Für Dreh-, Drehkipp- und Stulp-Fenster ist eine Mitteldichtung vorgeschrieben.
Entwässerung der Konstruktion
Falze und Profilnuten, in die Niederschlag und Kondenswasser eindringen können, müssen nach außen entwässert werden. Sichtbare Entwässerungsschlitze sind mit Kappen abzudecken.
Entwässerung, Dampfdruckausgleichsöffnungen
Entwässerung:
Gemäß DIN 18055 muss sichergestellt sein, dass in die Rahmenkonstruktion eingedrungenes Wasser unmittelbar und
kontrolliert abgeführt wird, um Schäden am Fenster und am Baukörper zu vermeiden. Die Entwässerungsöffnungen zur Außenseite sollen einen Mindestquerschnitt von 5x20 mm haben. Der Abstand der
Öffnungen untereinander soll bei diesem Mindestquerschnitt nicht mehr als 600 mm betragen.
Beschläge Fenster Alu
Sind nicht systemgebundene Beschlagteile vorgesehen, müssen diese unter Beachtung der gültigen DIN-Normen ausgewählt werden.
Die für die jeweilige Öffnungsart einzusetzenden Beschläge in ihrer Grundausstattung sind unter Berücksichtigung der Lastannahmen / Gewichte / Größen und der zu erreichenden Öffnungsweite nach den Bemessungstabellen des
System-Herstellers einzusetzen. Alle Beschlagteile sind aus nichtrostenden Materialien herzustellen und müssen justierbar sein. Inkl. der erforderlichen Zusatzteile wie zusätzliche Verriegelungen, Scherenbefestigungen, Eigenanschlag und Bänder.
Beschläge Türen
Für die jeweiligen Anforderungen der Türen, sind die einzusetzenden Türbänder und Beschläge in ihrer Grundausstattung in den Leistungspositionen beschrieben. Die Ausführung und die Anordnung der Türbänder ist unter Berücksichtigung der Lastannahmen nach den Bemessungstabellen des System-Herstellers vorzusehen. Die Stulpbleche der einzusetzenden Schlösser und die Schließbleche müssen aus Edelstahl bestehen.
Zubehörteile wie Zylinder-Rosetten, Drückerstifte, Dichtstücke, Befestigungszubehör und Fußpunktabdichtungen werden in den folgenden Beschreibungen nicht besonders erwähnt; diese Zubehörteile sind jedoch in jedem Fall
mitzuliefern.
Element ID (IoF)
UV- und witterungsbeständige Kennzeichnung der Elemente mittels NFC-Etikett oder QR-Code. Über eine zugehörige cloudbasierte Datenbank werden die Bauteileigenschaften digital gesichert, verwaltet und sind
elementbezogen abrufbar. Einzelne Elemente und Bauteile lassen sich eindeutig identifizieren und zuordnen.
Die Managementplattform als cloudbasierte Datenbank erfüllt DSGVO konforme Sicherheitsstandards zur Verwaltung einzelner oder mehrerer Projekte.
Die individuelle Vergabe von Zugriffsrechten (z.B. Facility Management) sowie die Kennzeichnung von öffentlichen und nicht öffentlichen Dokumenten in der Datenbank ist möglich.
Zu allen Elementen liegen digital abrufbare technische Produktinformationen vor. Diese Merkmale umfassen CE-Kennzeichnung, Leistungserklärung, Elementbeschreibungen, Aluminiumgüte und Nachhaltigkeitswerte (GWP und
Materialzusammensetzung). Über die individuelle Kennzeichnung sind elementbezogene Serviceanfragen möglich. Weiterhin besteht die Möglichkeit, eine elementbezogene Dokumentation der Wartungshistorie und der Wartungsprotokolle zu hinterlegen. In Abstimmung mit dem AG und AN können projektspezifische Unterlagen unter den Gebäudedokumenten hinzugefügt werden. Dies ist im Auftragsfall abzustimmen oder im Rahmen der zugehörigen Position detailliert zu
beschreiben. Alle genannten Eigenschaften sind unter der zugehörigen Position im LV zu bepreisen.
Nachkaufgarantie für Aluminium Fenster- und Beschlagssysteme
Für Bauteile der Aluminium Fenster- und Beschlagssysteme, die einem besonderen Verschleiß unterliegen oder die
designrelevant sind, ist eine Nachkaufgarantie durch den AN zu gewährleisten. Die Nachkaufgarantie hat mindestens 10 Jahre, ausgehend vom Kauf des ursprünglichen Bauteils durch den AN, zu betragen. Ein Bestätigungsschreiben
des Systemlieferanten, des zur Ausführung angebotenen Fabrikats, ist mit der Angebotsabgabe vorzulegen.
Verglasung
Die nachfolgende Beschreibung stellt eine allgemeine Regelung für die Lieferung und das Einsetzen der Verglasung in Bauelementen dar.
Die in den Positionsbeschreibungen angegebenen Abmessungen beziehen sich auf die Außenmaße der Bauelemente.
Die Kosten für die Ermittlung der Glasmaße sind in die Angebotspreise einzurechnen, eine gesonderte Vergütung erfolgt hierfür nicht.
Zum Lieferumfang der Verglasungsarbeiten gehören alle hierfür erforderlichen Dichtungen und deren Einbau, einschließlich der dicht auszuführenden Eckausbildungen und Stöße. Weiterhin mitzuliefern sind alle erforderlichen
Dichtstoffe, Glasauflager und Klotzungsbrücken.
Die Dicken der Einzelscheiben sind unter Berücksichtigung der Scheibengrößen und der Lastannahmen nach den Bemessungstabellen des Glas-Herstellers zu ermitteln.

Die Angabe der Licht- und Energiewerte erfolgt nach DIN EN 410. Sie beziehen sich auf einen Standardaufbau.
Abweichungen vom Standardaufbau und Einbaulage aus der Senkrechten führen zu Wertänderungen.

Technische Richtlinien des Instituts des Glashandwerks für Verglasungstechnik und Fensterbau, Hadamar (IGH) DIN 18545 Abdichten von Verglasungen mit Dichtstoffen Richtlinie VE-06/01: Beanspruchungsgruppen für die Verglasung von Fenstern vom Institut für Fenstertechnik e.V.,
Rosenheim
Die Verglasungen sind gemäß den „Glasbemessungs- und Konstruktionsregeln“ nach DIN 18008-1 bis -5 und DIN 18545 „Anforderungen an Glasfalze und Verglasungssysteme“ unter Berücksichtigung der EN 12488
(Verklotzung) auszuführen. Die Glaskanten der beschriebenen Gläser sind nach DIN 1249-11, auszuführen.
Einbau der Elemente
Die Verankerungen der Elemente sind so auszuführen, dass alle aus horizontaler und vertikaler Richtung auftretenden Kräfte und Lasten kraftschlüssig und mit den vorgeschriebenen Sicherheitsreserven auf den Baukörper übertragen
werden. Bewegungen des Baukörpers und Dehnungen der Elemente müssen aufgenommen werden, ohne dass hieraus Belastungen auf die Konstruktion übertragen werden. Die Montage der Aluminium-Bauelemente muss flucht- und lotrecht erfolgen. Die horizontalen Einbauebenen sind nach den Meterrissen einzumessen, die in jedem Geschoss durch den AG anzubringen sind.
Alle zur Montage erforderlichen Befestigungsmittel sind in die Einheitspreise mit einzukalkulieren. Befestigungs- und Verbindungsmittel - wie Schrauben, Bolzen und Dübel - müssen entsprechend dem jeweiligen Verwendungszweck und gemäß den Anforderungen ausgewählt werden. Bei der Auswahl sind die hierfür gültigen Normen und den allgemein anerkannten Regeln der Technik zu berücksichtigen und zu befolgen. Es kommen nur bauaufsichtlich zugelassene Dübel zur Ausführung. Sämtliche Befestigungsteile, die der Witterung ausgesetzt sind bzw. in hinterlüfteten Bereichen liegen, sind aus Edelstahl zu fertigen. Sämtliche Anschlüsse und Abdichtungen an angrenzende Bauteile sind in die Einheitspreise einzukalkulieren. Die Anschlüsse müssen den bauphysikalischen Anforderungen gerecht werden. Das heißt, Anforderungen aus Wärmeschutz, Feuchteschutz, Schallschutz und Fugenbewegung sind zu berücksichtigen. Für die Montage nach Meterriss sind gemäß dem RAL Leitfaden zur Montage 2024-03, Ziffer 3.1.2, Nr. 16, Seite 45f., Höhenbezugspunkte an der Baustelle durch den AG vorzusehen. Diese müssen sich in jedem Stockwerk befinden und dürfen nicht weiter als 10 Meter von jedem Einbauort einer der nachfolgend beschriebenen Leistung entfernt sein.
Abdichtung zum Baukörper
Erforderliche Dichtungsprofile sind aus EPDM einzusetzen. Sie müssen in Beschaffenheit, Abmessung und Gestaltung dem vorgesehenen Verwendungszweck entsprechen. Ihre elastischen Eigenschaften müssen im vorkommenden
Temperaturbereich den Anforderungen genügen.
Für Versiegelungen sind elastisch bleibende Dichtstoffe auf Silikon- oder Polysulfidbasis zu verwenden. Die Versiegelung muss unter Berücksichtigung der konstruktiven Gegebenheiten innerhalb der vorkommenden Temperaturbereiche an den anschließenden Bauteilen so haften, dass sie - unter Berücksichtigung der zulässigen Dehnungsbewegungen der Bauteile - nicht von den Haftflächen abreißt. PVC-Profile dürfen nicht mit bitumenhaltigen Stoffen in Verbindung kommen. Bei der Abdichtung von Anschlussfugen mit elastischen Dichtstoffen sind die DIN 18540 und die Verarbeitungs-Richtlinien des Herstellers zu befolgen. Bei Abdichtung der Bauteile zum Baukörper mit Bauabdichtungsfolien ist die Auswahl nach deren Eigenschaften, geringe bzw. hohe Dampfdurchlässigkeit, entsprechend den jeweiligen Anforderungen vorzunehmen. Wird die
Bauabdichtungsfolie verklebt, so müssen die Klebeflächen frei von Verunreinigungen und Fremdstoffen sein. Die Angaben des Herstellers sind zu beachten.
Feuchtigkeitsschutz
Bei der Wärmedämmung eines Bauteils ist stets darauf zu achten, dass die dampfdichten Materialien auf der warmen Seite und die dampfdurchlässigen auf der kalten Seite angebracht werden. Baukörperanschlüsse sind fachgerecht
abzudichten. Die Abdichtung der Fenster-, Tür- und Fassadenelemente zum Baukörper ist mit Bauabdichtungsfolien bzw. abgekanteten Blechprofilen einschl. geeigneter dauerelastischer Versiegelungen inkl. Vorfüller zu angrenzenden Bauteilen herzustellen.
Lage und Anordnung von Dampfsperren und Folien müssen wärme- und feuchttechnischen Erfordernissen entsprechen.
Alle Flächen der Fassade müssen so entkoppelt, gedämmt und abgedichtet werden, dass an keiner Stelle (Flächen, Ecken, Randbereiche, Deckenbereiche und Fußpunkte etc.) unzulässiges Tau- bzw. Kondensatwasser anfällt.
Zur Vermeidung von Tauwasser- und Schimmelpilzbildung auf raumseitigen Bauteiloberflächen darf die raumseitige Oberflächentemperatur von 12,6° C gemäß DIN 4108 bezogen auf 20° C Rauminnentemperatur und -5° C
Außentemperatur, bei einer korrespondierenden Raumluftfeuchte von 50% nicht unterschritten werden. Die Mindestforderungen zur Vermeidung von Schimmelpilzbildung im Bereich von Wärmebrücken sind gemäß DIN 4108 einzuhalten.
Soweit die Anschlussausbildungen entsprechend dem Beiblatt 2 zur DIN 4108 ausgeführt werden, ist kein gesonderter Nachweis erforderlich.
Für alle abweichenden Konstruktionen müssen die Mindestanforderungen nachgewiesen werden. Die bauphysikalischen Einwirkungen durch das Raumklima und das Außenklima sind zu berücksichtigen. Die Anschlüsse zum Baukörper müssen den Anforderungen aus Wärme-, Schall- und Feuchteschutz gerecht werden. Die Anforderungen an die Anschlussfugenausbildung sind in DIN 4108-7, DIN 4109 sowie DIN 18355 und DIN 18533 enthalten.
Für nähere Informationen wird der Leitfaden zur Montage der RAL-Gütegemeinschaften Fenster und Haustüren, Frankfurt a. M. empfohlen.
Die Anschlussfugenabdichtung vom Baukörper zum Element zur kalten Außenseite, sowie zur warmen Innenseite, ist entsprechend der Anforderungen aus dem Wärmeschutznachweis gemäß Gebäudeenergiegesetz (GEG) für
Bauanschlüsse auszuführen.
Die nachfolgend spezifizierten Folien dienen als Elementabdichtungen.
Folien sind vor Erstellung der Außenschale anzubringen.
Materialdicke: 0,75 mm
Folienbreite seitlich: ca. 250 mm
Folienbreite oben: ca. 250 mm
Folienbreite unten: ca. 250 mm
Sollten bedingt durch den Verwendungsort oder Art der Bauteile ein andere Funktion hinsichtlich der Beschaffenheit
und Ausführung der Folien gefordert sein, wird dieses gesondert beschrieben.

Fensterbänke:
Bei Fensterbänken mit einer Ausladung > 150 mm ist die vordere Kante der Fensterbank mit entsprechenden Konstruktionen gegen Abknicken zu sichern. Die Fensterbank ist auf der Unterseite mit einer Antidröhnmasse
(Baustoffklasse B1 nach DIN 4102) von ca. 1,5 mm Dicke zu beschichten. Der Anteil der beschichteten Fläche darf 50% der Gesamtfläche nicht unterschreiten. Fensterbänke sind grundsätzlich so auszubilden, dass
Schlagregenwasser sicher nach außen über die Fassade abgeleitet wird und kein Wasser in das Gebäude bzw. die Wärmedämmungen eindringen kann. Die Ableitung muss so erfolgen, dass eine Verschmutzung der Fassade
weitgehend vermieden wird. Die Neigung der Attikaverkleidungen sowie der Fensterbänke darf 5% nicht unterschreiten. Der Überstand der Abtropfkanten über der Vorderkante der fertigen Fassade muss mindestens
30-40 mm betragen. Der Überstand darf 20 mm entsprechend den Richtlinien für die Planung und Ausführung von Dächern mit Abdichtungen - Flachdachrichtlinien nicht unterschreiten. Die Befestigung ist grundsätzlich nach
statischen Erfordernissen auszuführen, sowie sind thermisch bedingte Längenänderungen durch ausreichende Dehnungsmöglichkeiten sicherzustellen.
Baukörperanschlüsse - Innenelemente
Die Ausbildungen der Anschlüsse der Innenelemente ist gemäß den nachfolgenden Beschreibungen vorzunehmen. Die Anschlüsse zum Baukörper müssen den Anforderungen aus dem Schallschutz gerecht werden.
Die Anforderungen an die Anschlussfugenausbildung sind in DIN 4108-7, DIN 4109 sowie DIN 18355 enthalten. Der Leitfaden zur Montage der RAL-Gütegemeinschaften Fenster und Haustüren, Frankfurt a. M, Stand 2024-03, Ziffer
3.1.2, Nr. 8, Seite 41 ist zu berücksichtigen.
Bei Öffnungen mit größeren Spannweiten, auskragenden Bauteilen usw., sind größere Bauwerksbewegungen im Bereich der Anschlüsse zu erwarten.
Verankerung Fenster / Tür
Die Verankerung von Fenster- und Türwänden hat gemäß DIN 18360 und den örtlichen Gegebenheiten statisch ausreichend zu erfolgen.
Der Leitfaden zur Montage der RAL-Gütegemeinschaften Fenster und Haustüren, Frankfurt a. M, Stand 2024-03, Ziffer 3.1.2, Nr. 8, Seite 41 ist zu berücksichtigen.
Oberflächenbehandlung, Farb-Beschichtung (Pulver)
Die Beschichtung der Aluminium-Profile und/oder -Bleche muss mit GSB International und/oder QUALICOAT gütegesicherten Pulver auf Polyesterbasis in einer Schichtdicke von mindestens 50 μm / bzw. nach Vorgaben des
Nasslackherstellers, erfolgen. Der ausführende Beschichtungsbetrieb muss Inhaber des Gütezeichens der GSB International ("Gütegemeinschaft für die Stückbeschichtung von Bauteilen aus Aluminium", Franziskanergasse 6,
D-73525 Schwäbisch Gmünd) oder des Gütezeichens der QUALICOAT (Verband für die Oberflächenveredelung e.V.(VOA) Laufertormauer 6, 90403 Nürnberg) sein. Für Metallbauelemente im einbaufertigen oder eingebauten Zustand sind die Empfehlungen für die visuelle Beurteilung von organisch beschichteten Oberflächen des VFF-Merkblatts AL.02 zu berücksichtigen.
Farbbestimmung Metallbauarbeiten
Farbton außen / innen: RAL-Farbton nach Wahl des AG (außer Intensiv-, Metallic- und Perlglimmerfarben)
Betätigungen / Handhaben Fenster: Inox (Edelstahl)
Türbänder: C-0
Betätigungen / Handhaben Türen: Inox (Edelstahl)
Der endgültige Farbton wird nach Auftragserteilung bekannt gegeben.
Die Palette der zur Wahl stehenden Farbtöne ist auf die obige Farbkarte eingegrenzt. Alle Profile erhalten den gleichen Farbton.
Technische Vorgaben und bauphysikalische Anforderungen
Soweit in den Leistungsbeschreibungen für einzelne Positionen keine anderen Angaben erfolgen, gelten die
nachstehenden Vorgaben:
Anforderungen an die Bauteile
Die entsprechenden Nachweise sind nach Aufforderung durch den AG diesem in schriftlicher Form vorzulegen. Der
AN hat im Rahmen seiner EG-Konformitätserklärung die Übereinstimmung seines Produkts mit den jeweiligen
Anforderungen nach DIN EN zu erklären.
Die nach genannten Werte beziehen sich auf Standardelemente.
Gegebenenfalls können andere Elementformen/Öffnungsvarianten oder Profilkombinationen abweichende
Klassifizierungen haben.

Fenster nach DIN EN 14351-1
Fensterelement: Uw 0,9 W/(m²K)
Glaswerte nach DIN EN 673: Ug 0,6 W/(m²K)
Gesamtenergiedurchlässigkeit: g £ 49 %
Isolierglas-Abstandshalter: yg 0,034 W/(mK) Swissspacer V
Paneelwerte nach DIN EN 13164: Up 0,72 W/(m²K)
Abstandshalter: yg 0,20 W/(mK)

Luftdurchlässigkeit nach DIN EN 12207 Klassifizierung: 4
Schlagregendichtheit nach DIN EN 12208 Klassifizierung, Prüfverfahren A: 7A
Widerstandsfähigkeit bei Windlast nach DIN EN 12210 Klassifizierung: C5

Der Gesamtenergiedurchlassgrad und der Lichttransmissionsgrad sind objektbezogen über die CE-Kennzeichen der Verglasung nachzuweisen.

Außentüren nach DIN EN 14351-1
Türelement: Ud 1,3 W/(m²K)
Glaswerte nach DIN EN 673: Ug 0,6 W/(m²K)
Gesamtenergiedurchlässigkeit: g £ 49 %
Isolierglas-Abstandshalter: yg 0,034 W/(mK) Swissspacer V
Paneelwerte nach DIN EN 13164: Up 0,72 W/(m²K)
Abstandshalter: yg 0,2 W/(mK)

Luftdurchlässigkeit nach DIN EN 12207 Klassifizierung: 2
Schlagregendichtheit nach DIN EN 12208 Klassifizierung, Prüfverfahren A: 3A
Widerstandsfähigkeit bei Windlast nach DIN EN 12210 Klassifizierung: C2

Der Gesamtenergiedurchlassgrad und der Lichttransmissionsgrad sind objektbezogen über die CE-Kennzeichen der Verglasung nachzuweisen.

Lastannahmen
Winddruck auf Außenbauteile nach DIN EN 1991-1-4 inkl. der nationalen Anhänge Angaben für Gebäude mit rechteckigem Grundriss
Windzone: I
Geländekategorie: II / III
Gebäudehöhe h: 12 m
Einbauhöhe Ze: 10 m
Gebäudebreite b: 31 m
Gebäudetiefe d: 18 m
Höhe über NHN 320 m
Waagerechte Verkehrslast (Seitenkraft) nach DIN EN 1991-1-1 und -2 inkl. der nationalen Anhänge
Zusatzlasten mit: 1.0 KN/m
wirkend in: Brüstungshöhe
Schneelasten nach DIN EN 1991-1-3 inkl. der nationalen Anhänge
Schneelastzone: |
Ermittlung der Schneelasten (einschließlich der Sockelbeträge 1a, 2) gemäß DIN EN 1991-1-3 inkl. der nationalen Anhänge. Für bestimmte Lagen der Schneelastzone 3 können sich höhere Werte als nach Gleichung (NA.3) ergeben. Informationen über die Schneelast in diesen Lagen sind von den örtlichen, zuständigen Stellen einzuholen. Im norddeutschen Tiefland werden Schneelasten bis zum mehrfachen der rechnerischen Werte angegeben. Die
zuständige Behörde kann in den betroffenen Regionen die Rechenwerte festlegen, die dann zusätzlich nach DIN EN 1990 als außergewöhnliche Einwirkungen zu berücksichtigen sind.
Die Formbeiwerte für gereihte Dächer sind je nach maßgebender Dachneigung der Norm zu entnehmen; statt der Formbeiwerte nach DIN EN 1991-1-3:2010-12, Bild 5.4 sind jedoch die Formbeiwerte nach Bild NA.3 anzuwenden.

Aluminium Systembeschreibung

Schüco AWS 75.SI+, hochwärmegedämmtes Aluminium Fenster-System
mit 75 mm Grundbautiefe, oder gleichwertig.
Konstruktionsmerkmale
Raumseitig aufschlagender Flügelrahmen mit 10 mm Flächenversatz zur Rahmenebene, Außenseite flächenbündig.
Wärmedämmende Isolierstege mit drei Hohlkammern bilden den Anschlag für die koextrudierte Moosgummi-Doppelhohlkammer-Mitteldichtung.
Das System ist mit rechteckigen Glasleisten auszustatten.
Die Montage der Glasleisten erfolgt mittels toleranzausgleichenden Kunststoffhaltern.
Profilbautiefen
Flügelrahmen 85 mm
Blendrahmen, Pfosten, Riegel
(Schüco Perfect) 84,5 mm
Profilansichtsbreiten
Blendrahmen, umlaufend 79 mm
Pfosten 94 mm
Riegel 94 mm
Flügelrahmen (Fenster) 41 mm
Flügelrahmen (Fenstertür) 51 mm
Stulpprofil 67 mm

Schüco AD UP 75, wärmegedämmtes Aluminium Tür-System
mit 75 mm Grundbautiefe, oder gleichwertig.
Konstruktionsmerkmale
Außen flächenbündige Türkonstruktion mit außen umlaufender 7 mm Schattenfuge. 5 Kammer Profilaufbau, symmetrisch angeordnet, bestehend aus drei Aluminiumschalen die mittels spezieller
Isolierstege ohne Dämmschäume verbunden sind.
Die Türflügelprofile sind als Hybridverbund mit einem großem schubfesten Anteil zwischen Innen- und Mittelschale sowie einer entkoppelten Außenschale, als "schubloser Verbund" auszuführen.
Die Entkopplung muss zwischen der äußeren Aluminiumhalbschale und dem Isoliersteg erfolgen um den Bi-Metall-Effect zu verringern.
Alternativ ist für die Türflügelprofile ein 3 Kammer Profilaufbau verfügbar.
Die Türflügel sind mit einem 4-seitig umlaufenden, auf Gehrung gefertigten Flügelprofil auszuführen. Die Abdichtung muss über eine Mitteldichtungs- und zwei Anschlagsdichtungsebenen erfolgen. Die Beschlagsmontage erfolgt in der Aluminium Mittelschale, nicht im Isoliersteg.
Eine Bauwerksbefestigung ist im Profil mittig über die Mittelschale möglich.
Der untere Türabschluss ist, soweit keine anderen Anforderungen an den Fußpunkt durch Normen / Richtlinien / LBO's
gegeben sind, mit einer stabilisierenden zwischen gesetzten thermisch getrennten Aluminium-Schwelle und entsprechenden Dichtformstücken, auszustatten.
Profilbautiefen
Blendrahmen, Pfosten, Riegel 75 mm
Flügelrahmen (Tür) 75 mm
Profilansichtsbreiten
Blendrahmen / Sockel, unten 127 mm
Sockel, unten 157 mm
Blendrahmen, seitlich und oben 76 mm
Pfosten 108 mm
Riegel 108 mm
Flügelrahmen, nach außen öffnend 119 mm
Flügelrahmen, nach innen öffnend 87 mm
Flügelprofil unten 132 + 25 mm
Flügelprofil unten 149 + 8 mm Absenkbare Bodentürdichtung
Blendrahmenverbreiterung 44 mm

Schüco FireStop ADS 90 FR 30, thermisch getrenntes Aluminium-System für Feuerschutzabschlüsse T30 / F30, nach DIN 4102 und DIN 18095
mit 90 mm Grundbautiefe.
oder gleichwertig
und
Schüco FireStop ADS 90 FR 90, thermisch getrenntes Aluminium-System für Feuerschutzabschlüsse T 90 / F 90, nach DIN 4102 und DIN 18095
mit 90 mm Grundbautiefe
oder gleichwertig

Feuerschutzabschluss, T30-1 RS, Zulassungsbescheid Nr.: Z-6.20-2330
Zulässige Abmessungen, Breite (lichte Durchgangsbreite) 456 mm bis 1500 mm, Höhe 1648 mm bis 3100 mm
Feuerschutzabschluss, T30-2-RS, Zulassungsbescheid Nr.: Z-6.20-2330
Zulässige Abmessungen, Breite (lichte Durchgangsbreite) 1184 mm bis 3022 mm, Höhe 1648 mm bis 3100 mm
Maximal zulässige Breite der feuerhemmenden Verglasung = unbegrenzt
Maximal zulässige Scheibengröße im Hoch-und Querformat 1500 x 3000 mm mit Pyrostop 30-20
Maximal zulässige Scheibengröße im Hochformat 1500 x 2796 mm und 3000 x 1500 mm im Querformat mit
SchücoFlam / Contraflam
Feuerhemmende Verglasung, F30, Zulassungsbescheid Nr.: Z-19.14-2271
Maximal zulässige Höhe der feuerhemmenden Verglasung = 5000 mm
Maximal zulässige Breite der feuerhemmenden Verglasung = unbegrenzt
Maximal zulässige Scheibengröße im Hoch- und Querformat 1500 x 3000 mm mit Pyrostop 30-20
Maximal zulässige Scheibengröße im Hochformat 1500 x 2796 mm und 3000 x 1500 mm im Querformat mit
SchücoFlam / Contraflam
Maximal zulässige Paneelgröße im Hoch und Querformat 1250 x 3000 mm mit Promatect H Ausführung
Maximal zulässige Paneelgröße im Hoch und Querformat 1400 x 2300 mm mit GKB Ausführung
Die Bauteile können wahlweise in T-Verbinder, Elementbauweise, gemischter Bauweise und Wechselprofil Bauweise
ausgeführt werden.
Die Art ist nach den baulichen Gegebenheiten / Anforderungen festzulegen.
Konstruktionsmerkmale
3-Kammer-Aluminium-Hohlprofilen.
Funktionsnut zur klemmbaren Befestigung der Beschläge (Schlösser, Sicherungsbolzen, E-Öffner, Montageanker,
Rollenklemmband, verdeckt liegendes Band).
Es dürfen nur geprüfte, in der Zulassung aufgeführte Brandschutzgläser eingesetzt werden.
Die Verglasungen sind mit Systemprofilen einseitig im System anzuordnen.
Im Falzbereich der Blend- / Flügelrahmen werden beschichtete Funktionsblenden zur Abdeckung des Falzraumes
eingeklickt.
Die Abdichtung der Brandschutzgläser erfolgt mit äußeren und inneren EPDM- Dichtungen.
Die Abdichtung im Fußpunkt (Sockel) erfolgt durch eine sich - beim Schließen der Tür - automatisch absenkende
Dichtung.
Die feuerhemmenden Türen sind rauchdicht nach DIN 18095 auszuführen.
Nach- und Umrüstbarkeit
Eine nachträgliche Um- und Nachrüstung - jederzeit, flexibel, im laufenden Betrieb, ohne Türausbau - ist zu gewährleisten. Folgende nachträglichen Änderungen und Ergänzungen müssen, ohne Verlust der Zulassung und ohne
weiteren Nachweis, möglich sein:
Anbringen von verdeckt liegenden Magnet- und Schließkontakten
Verdeckt liegende Kabelführungen im Blend- und Flügelrahmen
Umrüstung von Einfach- zu Mehrfachverriegelungen (oder umgekehrt)
Nachrüstung von E-, A-Öffnern, Motorschlössern, Blockschlössern, Türüberwachungen.
Flexibler Austausch und Wechsel auf andere Bandarten (Rollentür-, Aufsatz-, verdeckt liegende Bänder)
Profilbautiefen
Blendrahmen, Pfosten, Riegel,
Flügelrahmen, Sockel 90 mm
Pfosten verstärkt 150 mm
Profilansichtsbreiten
Blendrahmen 67 mm
Tür-Blendrahmen 73 mm
Pfosten 92 mm
Flügelsockel 109 mm
Flügelrahmen (nach außen öffnend) 98 mm
Die Türflügel sind mit einem 4-seitig umlaufenden,
auf Gehrung gefertigten Flügel / Flügelsockel auszuführen.
Blendrahmenverbreiterung 32, 42 mm

Aluminium Fenster Beschläge
BF 101 DK-Beschlag, Schüco AvanTec SimplySmart, oder gleichwertig
Verdeckt liegender Dreh-Kipp-Beschlag mit Einhandbedienung, für Flügellasten bis 130/160 kg und einem
Öffnungswinkel in Drehstellung von 90° mit Eigenanschlag.
Konstruktionsmerkmale
Der Beschlag ist mit einer in Dreh- und in Kippstellung wirksamen Fehlbedienungssperre ausgestattet.
Scheren- und Ecklager sind verdeckt liegend im Falz eingebaut.
Alle Verriegelungspunkte sind mit Schließrollen auszuführen.
Die untere griffseitige Eckumlenkung muss mit einem Entlastungslager ausgeführt werden.
Die Verriegelung an diesem Punkt erfolgt über einem im Auflaufbock integrierten Verschlusspunkt mit Schließrolle.
Die Öffnungsweite der Flügel in Drehstellung beträgt maximal 180°.
Durch Montage eines zusätzlichen Anschlages kann der Öffnungswinkel, der Einbausituation angepasst, auf 90°
begrenzt werden.
Korrosionsschutz des Grundbeschlages nach DIN EN 1670 Klasse 5
Bedienkräfte nach DIN EN 13115 Klasse 1
Dauerfunktion nach DIN EN 12400 bis Klasse 3
BF 905 Fenstergriff mit verdeckt liegendem Getriebe
Das Getriebe wird in den Falz eingebaut.
Die Befestigung des Getriebes erfolgt mittels einer raumseitig aufgeschraubten, kreisförmigen Rosette (Durchmesser
32 mm).
Die Befestigungsschrauben werden durch den - später zu montierenden - Fenstergriff abgedeckt. Während der
Bauzeit ist die Rosette mit einer Schutzkappe abzudecken.
Das Fenstergriff-Getriebe ist mit Rastpunkten in Dreh-, Verschluss- und Kippstellung ausgestattet.
Der Fenstergriff ist erst nach Abschluss der Fenstermontage beziehungsweise vor der Gebrauchsabnahme der
Fenster zu montieren. Die farblich auf den Fenstergriff abgestimmte Abdeck-Rosette ist ebenfalls erst zu diesem
Zeitpunkt aufzudrücken.
SCHÜCO Art.-Nr.: 247005, oder gleichwertig
Farbton: Inox
Werkstoff: Inox

Aluminium Tür Beschläge
Beschlag Allgemein
Die Türbeschläge sind in der Grundausstattung in den nachfolgenden Vorbemerkungen beschrieben, die Spezifikationen werden in der Leistungsposition definiert.
Schließfunktion von Notausgangs- und Paniktüren
1- flg. Türen
"B": -Umschaltfunktion-,
Grundstellung: Beide Türdrücker sind angekoppelt, Tür begehbar.
Schaltstellung: Durch Schlüssel- / Profilzylinderbetätigung wird der bandseitige Türdrücker abgekoppelt. Nach
Betätigung der Antipanikfunktion bleibt der Türdrücker auf Bandseite abgekoppelt.
"C" -Schließzwangsfunktion-,
Grundstellung: Äußere Türdrücker ist abgekoppelt, Tür nicht begehbar.
Schaltstellung: Durch Schlüssel- / Profilzylinderbetätigung wird der bandseitige Türdrücker angekoppelt. Wenn der
Schlüssel abgezogen ist, entsteht automatisch die Grundstellung.
"D" -Durchgangsfunktion-,
Grundstellung: Beide Türdrücker sind angekoppelt, Tür begehbar.
Schaltstellung: Durch Schlüssel- / Profilzylinderbetätigung wird der Bandseitige Türdrücker abgekoppelt. Nach
Betätigung der Antipanikfunktion entsteht automatisch die Grundstellung.
"E" -Wechselfunktion-,
Grundstellung: Die Tür ist auf der Bandseite nur mit Schlüssel zu öffnen.
Schaltstellung: Auf der Bandgegenseite kann die Tür über den Drücker, auch im abgeschlossenen Zustand, immer
geöffnet werden.
2- flg. Türen
Vollpanik: Schließfunktion "E" -Wechselfunktion-,
Die Antipanik-Funktion kann vom Stand- und Gangflügel ausgelöst werden.
Standflügel: Beide Türflügel werden bei Betätigung entriegelt.
Gangflügel: Nur der Gangflügel wird entriegelt.
Grundstellung: Die Tür ist auf der Bandseite nur mit Schlüssel zu öffnen.
Schaltstellung: Auf der Bandgegenseite kann die Tür über den Drücker, auch im abgeschlossenen Zustand, immer
geöffnet werden.
Die Beschläge für die Brandschutzelemente T-30 sind nach dem Zulassungsbescheid Nr.: Z-6.20-2330, T 30-1 /
T 30-2 "Schüco FireStop ADS 90 FR 30", oder gleichwertig, einzusetzen.

bzw.

Die Beschläge für die Brandschutzelemente T-90 sind nach dem Zulassungsbescheid Nr.: Z-6.20-2510, T 90-1 / T 90-2 "Schüco FireStop ADS 90 FR 90", oder gleichwertig, einzusetzen.

Türbänder für Standard Türen
Wartungsarme Rollentürbänder
Dreiteilige Aluminium-Rollentürbänder mit einer Abmessung von 22 x 200 mm, für Flügellasten bis 200 kg.
Konstruktionsmerkmale
Die gesamte Technik für die sichere Verankerung und die Feinjustierung ist im Türfalz angeordnet. Ohne den Türflügel
auszuhängen, kann eine Feinjustierung vorgenommen werden.
Gebrauchsklasse nach DIN EN 1935:
Korrosionsschutz nach DIN EN 1670: Klasse 4
Bandklasse nach DIN EN 1935: Klasse 14
Mechanische Beanspruchung nach DIN EN 12400: Klasse 8

Türbänder für Brandschutztüren T30 (Innenbereich)

Rollentürbänder, T30
Dreiteilige Aluminium-Rollentürbänder mit einer Abmessung von 22 x 170 mm, für Flügellasten bis 210 kg.

Türbänder für Brandschutztüren T90 (Innenbereich)

Rollentürbänder, T-90
Dreiteilige Aluminium-Rollentürbänder mit einer Abmessung von 22 x 170 mm, für Flügellasten bis 210 kg.

Konstruktionsmerkmale
Die gesamte Technik für die sichere Verankerung und die Feinjustierung ist im Türfalz angeordnet. Ohne den Türflügel
auszuhängen, kann eine Feinjustierung vorgenommen werden.
Gebrauchsklasse nach DIN EN 1935 Klasse 4
Korrosionsschutz nach DIN EN 1670: Klasse 4
Bandklasse nach DIN EN 1935: Klasse 13
Mechanische Beanspruchung nach DIN EN 12400: Klasse 8
Betätigung Türen ohne Antipanik
Betätigung 1.flg. Türen innen
Türdrücker Schüco - Design Art.Nr.: 279639, Edelstahl (Standard Türen), oder gleichwertig
Betätigung 1 flg. Türen außen (Handhabe)
Türknauf Schüco - Design Art.Nr.: 240708, Edelstahl
oder gleichwertig
Betätigung 2 flg. Türen Gangflügel innen
Türdrücker Schüco - Design Art.Nr.: 279639, Edelstahl (Standard Türen), oder gleichwertig
Betätigung 2 flg Türen Standflügel
Verdeckt liegender Falztreibriegel
Betätigung 2 flg. Türen Gangflügel außen
Türknauf Schüco - Design Art.Nr.: 240708, Edelstahl, oder gleichwertig
Betätigung nach DIN EN 179
Betätigung 2 flg. Türen Gangflügel innen
Türdrücker Schüco Art.Nr.: 210921, Edelstahl, oder gleichwertig
Betätigung 2 flg. Türen Standflügel
Türdrücker Schüco Art.Nr.: 210921, Edelstahl (VP), oder gleichwertig
Betätigung 2 flg. Türen Gangflügel außen (Funktion B)
Türdrücker Schüco Art.Nr.: 210921, Edelstahl, oder gleichwertig
Betätigung nach DIN EN 1125
Betätigung 2 flg. Türen Gangflügel innen
Druckstange, Schüco -Art.Nr.: 240438 / 240439, Edelstahl, oder gleichwertig
Betätigung 2 flg. Türen Standflügel
Druckstange, Schüco -Art.Nr.: 240438 / 240439, Edelstahl (VP), oder gleichwertig
Betätigung 2 flg. Türen Gangflügel außen (Funktion E)
Türgriff, gerade Griffstange mit Endkappen aus Edelstahl, Durchmesser 40 mm, Wandstärke 3 mm, inkl. Halter und
Befestigung, türhoch
BT 202 Einfachverriegelung, 2-flg., Antipanik-Riegel-Fallen-Schloss
Ausführung mit
9 mm Drückernuss
1-tourig
Drückerhöhe 1050 mm über OKFF
mit und ohne Wechsel
Stulp, INOX
Riegel und Falle vernickelt
Schließplatten, Falleneinlaufteil, ggf. Mitnehmerklappe
Vorgerichtet für Profilzylinder
Vollpanik-Funktion (Gangflügel + Standflügel)
Ver-/Entriegelung Standflügel
Treibriegelschloss (Gegenkasten) mit Antipanikfunktion (VP) mit Schaltschloss
BT 301 Mehrfachverriegelung, 2-flg., Schwenkhaken-Schloss
Ausführung mit
10 mm Drückernuss
2-tourig
Drückerhöhe 1050 mm über OKFF
mit Wechsel
Stulp, INOX
2 Stück Schwenkhaken
Falle und Riegel verzinkt
Schwenkhaken und Rundbolzen Stahl
Schließplatten / Schließleiste
Vorgerichtet für Profilzylinder
Ver-/Entriegelung Standflügel
Verdeckt liegender Falztreibriegel
Treibstangen, Treibstangenführung, Bodenbuchse und Befestigungsmaterial
BT 406 Mehrfachverriegelung, 2-flg., 3-Riegel-Fallenschloss "InterLock" mit Antipanikfunktion
Ausführung mit
1-tourig
9 mm Drückernuss
Drückerhöhe 1050 mm über OKFF
Stulp, INOX
3 Stück selbstverriegelnde Fallenriegel
Fallenriegel glanzvernickelt
PZ-Schraube
Vorgerichtet für Profilzylinder
Funktionsbeschreibung
Durch die selbstverriegelnden Fallenriegel wird bereits bei nicht verriegelter Tür die Widerstandsklasse RC 2 erreicht,
da die 3 Fallenriegel beim Zuziehen der Tür automatisch 20 mm vorschließen.
Entriegeln der Tür von innen jederzeit über das Bedienelement (Panikfunktion), von außen ist ein Öffnen der Tür nur
mit dem Schlüssel (nur Panik „E“) möglich.
Vollpanik-Funktion (Gangflügel+ Standflügel)
Ver-/Entriegelung Standflügel
Treibriegelschloss (Gegenkasten) mit Antipanikfunktion (VP) mit Schaltschloss
BT 701 Türschließer mit Gleitschiene
für barrierefreie Türen nach DIN 18040 bis Flügelbreite 1250 mm bei max. 47 Nm Öffnungsmoment
Ein Stück oben liegender Gleitschienen-Türschließer nach DIN EN 1154.
Schließablauf, Endanschlag und Öffnungsdämpfung hydraulisch kontrolliert und einstellbar,
Schließkraft stufenlos einstellbar.
Schließergröße, entsprechend der Türflügelbreite.
BT 703 Schüco Türschließer mit Gleitschienen und integrierter Schließfolgeregelung, oder gleichwertig
Zwei Stück oben liegende Türschließer nach DIN EN 1154, mit Gleitschienen und integrierter Schließfolgeregelung.
Schließablauf, Endanschlag und Öffnungsdämpfung hydraulisch kontrolliert und einstellbar,
Schließkraft stufenlos einstellbar.
Schließergröße, entsprechend der Türflügelbreite und Verkleidung.
BT 704 Türschließer mit Gleitschienen und integrierter Schließfolgeregelung, oder gleichwertig
für barrierefreie Türen nach DIN 18040 bis Flügelbreite 1250 mm bei max. 47 Nm Öffnungsmoment
Zwei Stück oben liegende Türschließer nach DIN EN 1154, mit Gleitschienen und integrierter Schließfolgeregelung.
Schließablauf, Endanschlag und Öffnungsdämpfung hydraulisch kontrolliert und einstellbar,
Schließkraft stufenlos einstellbar.
Schließergröße, entsprechend der Türflügelbreite und Verkleidung.
BT 712 Türschließer mit Gleitschiene, integrierter Schließfolgeregelung und elektromechanischer Feststellung an einem Türflügel für Brand- und Rauchschutztüren incl. Rauchschaltzentrale
Zwei Stück oben liegende Gleitschienen-Türschließer nach DIN EN 1154
Schließablauf, Endanschlag und Öffnungsdämpfung hydraulisch kontrolliert und einstellbar,
Schließkraft stufenlos einstellbar.
Schließergröße, entsprechend der Türflügelbreite.
Gleitschienen mit integriertem Rauchmelder mit Betriebs- und Wartungsanzeige und elektromechanischer Feststellung an einem Flügel, 24 V DC, geprüft nach DIN EN 1155, Feststellpunkt zwischen 80° und 130°, Netzteil, Verkleidung und mit Anschlussmöglichkeiten für zusätzliche Rauchmelder.
Inkl. eines Handtaster zur Auslösung.
BT 713 Türschließer mit Gleitschiene, integrierter Schließfolgeregelung und elektromechanischer Feststellung an beiden Türflügeln für Brand- und Rauchschutztüren inkl. Rauchschaltzentrale
Zwei Stück oben liegende Gleitschienen-Türschließer nach DIN EN 1154
Schließablauf, Endanschlag und Öffnungsdämpfung hydraulisch kontrolliert und einstellbar,
Schließkraft stufenlos einstellbar.
Schließergröße, entsprechend der Türflügelbreite.
Gleitschienen mit integriertem Rauchmelder mit Betriebs- und Wartungsanzeige und elektromechanischer Feststellung an beiden Flügel, 24 V DC, geprüft nach DIN EN 1155, Feststellpunkt zwischen 80° und 130°, Netzteil, Verkleidung und mit Anschlussmöglichkeiten für zusätzliche Rauchmelder.
Inkl. eines Handtaster zur Auslösung.

Verglasungen / Ausfachungen

GT 312 Wärmeschutz-3-fach-Glas
für absturzsichernde Verglasungen, bei Zugangsmöglichkeit des öffentlichen Personenverkehrs nach
DIN 18008-4 vom Juli 2013.
Glasaufbau
Glasart außen VSG
Glasart mitte ESG-H
Glasart innen ESG-H
- mit Heißlagerungstest für Einscheibensicherheitsglas nach Bauregelliste
- mit thermisch verbessertem Randverbund
Technische Daten
Gesamtenergiedurchlässigkeit g: 53 %
U-Wert Ug: 0,6 W/m²K
Der angegebene Ug-Wert wurde nach DIN EN 673 berechnet.

GT 313 Wärmeschutz-3-fach-Glas
nach Unfallverhütungsvorschrift Schulen (GUV)
Glasaufbau
Glasart außen Float
Glasart mitte Float
Glasart innen VSG
- mit thermisch verbessertem Randverbund
Technische Daten
Gesamtenergiedurchlässigkeit g: 53 %
U-Wert Ug: 0,6 W/m²K
Der angegebene Ug-Wert wurde nach DIN EN 673 berechnet.

GT 315 Wärmeschutz-3-fach-Glas
für Türen und bodengebundene Verglasungen bei Zugangsmöglichkeit des öffentlichen Personenverkehrs
Glasaufbau
Glasart außen VSG
Glasart mitte Float
Glasart innen VSG
- mit thermisch verbessertem Randverbund
Technische Daten
Gesamtenergiedurchlässigkeit g: 53 %
U-Wert Ug: 0,6 W/m²K
Der angegebene Ug-Wert wurde nach DIN EN 673 berechnet.

GT 511 F30 Brandschutzglas nach DIN 4102, Monoglas
Dicke gesamt: 16 mm
Fabrikat: Schüco, oder gleichwertig
Typ: SchücoFlam 30 C 16 (M)
Technische Daten
Widerstandsklasse P1A nach DIN EN 356

GT 511 Brandschutzglas F 90 nach DIN 4102

Dicke gesamt: 54 mm
Fabrikat: PILKINGTON, oder gleichwertig
Typ: Pyrostop 90-361 (ISO)

Technische Daten:
Gesamtenergiedurchlässigkeit g: 56 %
U-Wert Ug: 1,5 W/m²K
Der angegebene Ug-Wert wurde nach DIN EN 673 berechnet

Baukörperanschlüsse
AS 106 Anschluss seitlich (Fenster / Tür) hinterlüftete Fassade
Der Einbau der Elemente erfolgt, bevor die äußere hinterlüftete Fassadenbekleidung aus Faserzementplatten montiert wird. Die Elemente werden in Baukörperebene ohne Anschlag eingebaut.
Die innere Anschlussfuge ist mit dauerelastischen Dichtstoffen zu versiegeln.
Auf der Außenseite ist der Blendrahmen mit einem F-förmigen Anschlussprofil für die spätere Anbindung der
Fassadenbekleidung auszuführen. Dieses Profil dient gleichzeitig zur Anbindung der Dichtungsfolie. Diese ist bis auf
den Baukörper zurückzuführen und dort zu verkleben.
Endgültige Ausführung gemäß Detailplanung.
AO 106 Anschluss oben (Fenster / Tür) hinterlüftete Fassade
Der Einbau der Elemente erfolgt, bevor die äußere hinterlüftete Fassadenbekleidung aus Faserzementplatten montiert wird. Die
Elemente werden in Baukörperebene ohne Anschlag eingebaut.
Sonst, wie im Text "Anschluss seitlich" beschrieben.
Auf der Außenseite ist jedoch zusätzlich ein Dämmkeil im Übergangsbereich zwischen Blendrahmen und Baukörper zu
montieren, über den die äußere Dichtungsfolie bis auf den Baukörper zurückzuführen und dort zu verkleben ist.
Endgültige Ausführung gemäß Detailplanung.
AU 201 Anschluss unten (Türen) Bodenschwelle
Die Höhe des Fußbodenaufbaues beträgt ca. 150 mm.
Der Anschluss unten im Bereich der Türen ist mit einer zum System gehörenden Bodenschwelle und einer
Trennschiene auszustatten. Unterhalb der Türschwelle ist eine aufgeständerte, verzinkte Stahlrohrkonstruktion
anzubringen, um die Türanlage abzustützen. Der Zwischenraum unterhalb der Basis und des Rohfußbodens ist
allseitig mit Wärmedämmung auszufüllen.
Auf der Innenseite ist die Basiskonstruktion für den Anschluss der bauseitigen Fußbodenkonstruktion vorzurichten. Der
Bereich zwischen Fußbodenbelag und Basiskonstruktion ist mit Wärmedämmung zu verfüllen und die innere
Anschlussfuge an den bauseitigen inneren Bodenbelag ist mit dauerelastischen Dichtstoffen zu versiegeln.
Auf der Außenseite erfolgt die Abdichtung mit einer an der Basiskonstruktion befestigten Dichtungsfolie, die bis auf den
tragenden Baukörper zurückzuführen und dort zu verkleben ist. Die Anschlussfuge zwischen der Basiskonstruktion und
dem äußeren bauseitigen Bodenbelag ist mit einem Kompriband zu schließen.
Die Sockelhöhen sind auf den Aufbau der anschließenden Basispunkte abzustimmen.
Endgültige Ausführung gemäß Detailplanung.
AU 205 Anschluss unten (Türen) Nullschwelle
Die Höhe des Fußbodenaufbaues beträgt ca. 150 mm.
Der Fußpunkt der Tür ist gemäß DIN 18040-2 "Barrierefreies Bauen" sowie MBO § 50 auszuführen.
Das Element wird mit einem wärmegedämmten im Bereich des Fußbodenaufbaues eingelassenen Schwellenprofil mit Abdeckprofil zum Verschließen der Schwelle ausgeführt. Diese Abdeckung ist auf das Niveau der Oberkante des Fertigfußbodens zu montieren.
In dem Bodeneinstandsprofil ist eine Wasserrinne integriert, die eine kontrollierte Ableitung sicherstellt. Zur Befestigung der Konstruktion am unteren Baukörper ist ein statisch ausreichend dimensionierter Stahlwinkel zu
verankern. Unterhalb des Schwellenprofils ist ein KS-Basisprofil anzuordnen. Der Bereich zwischen dem KS-Basisprofil und dem
Rohfußboden ist zu unterfüttern und vollflächig mit Wärmedämmung auszufüllen. Die äußere Abdichtung des Anschlusses erfolgt mit einer Dichtungsfolie, die bis zur Stirnseite der bauseitigen Betonsohle herunterzuführen ist.
Das Sockelprofil der Tür ist zusätzlich mit einem Wetterschenkel zu versehen.
Der Anschluss der bodentiefen Elemente ist hinsichtlich seiner unteren Ausbildung gemäß den Anforderungen aus der
DIN 18531 / 18533, bezüglich der Bodenfeuchte, stauendes Sickerwasser sowie aufstauendes Sickerwasser,
auszuführen. HIERFÜR IST ZWINGEND EIN ABSTIMMUNGSGESPRÄCH ZWISCHEN PLANER, METALLBAUER UND DACHDECKER ERFORDERLICH, UM DIE SCHNITTSTELLEN ABZUKLÄREN.
Bauseits ist eine rückstaufreie Ableitung des Oberflächenwassers sicherzustellen. Dieses ist durch eine vor den Elementen angeordnete bauseitige Drain- / Entwässerungsrinne, begehbar sowie rollstuhlbefahrbar, zu gewährleisten.
Endgültige Ausführung gemäß Detailplanung.
A 130 Anschluss (Fenster) in Baukörperebene
Die Elemente werden außen bündig mit dem tragenden Baukörper eingebaut, bevor die äußere hinterlüftete Fassadenbekleidung aus Faserzementplatten montiert wird.
Die Befestigung der Elemente am Baukörper erfolgt mit Eindrehankern oder anderen geeigneten Befestigungsmitteln.
Die seitliche Anschlussfuge zwischen Mauerwerk und Blendrahmen ist mit einem multifunktionalem Dichtband zu schließen.
Die Abdichtung des oberen Anschlusses erfolgt mit einer Dichtungsfolie auf dem Sonnenschutzkasten, die bis auf den
Baukörper zu führen und dort zu verkleben ist. Entstehende Hohlräume sind zusätzlich vollflächig zu dämmen.
Abhängig von der Wahl des Sonnenschutzkastens ist eine zusätzliche Dämmplatte zwischen dem
Sonnenschutzkasten und dem Betonsturz zu montieren.
Unterhalb des Blendrahmens wird entweder ein zusätzliches Sockeldämmprofil oder ein Aluminiumsystemprofil mit
Dämmmontageklotz verbaut. Die Anschlussfuge wird mit Montageschaum verspritzt.
Die System-Fensterbank wird zusätzlich mit wärmegedämmten Fensterbank- und Adapterprofilen unterstützt.
Endgültige Ausführung gemäß Detailplanung.
A 130a Anschluss (Fenster) in Baukörperebene
Die Elemente werden außen bündig mit dem tragenden Baukörper eingebaut, bevor die äußere hinterlüftete Fassadenbekleidung aus Faserzementplatten montiert wird.
Die Befestigung der Elemente am Baukörper erfolgt mit Eindrehankern oder anderen geeigneten Befestigungsmitteln.
Die seitliche Anschlussfuge zwischen Mauerwerk und Blendrahmen ist mit einem multifunktionalem Dichtband zu schließen.
Die Abdichtung des oberen Anschlusses erfolgt mit einer Dichtungsfolie auf dem Sonnenschutzkasten, die bis auf den Baukörper zu führen und dort zu verkleben ist. Entstehende Hohlräume sind zusätzlich vollflächig zu dämmen.
Abhängig von der Wahl des Sonnenschutzkastens ist eine zusätzliche Dämmplatte zwischen dem Sonnenschutzkasten und dem Betonsturz zu montieren.
Das Fensterelement schließt hier am Rohfußboden an. Die Höhe des Fußbodenaufbaues beträgt ca. 150 mm.
Ausführung des Elementes mit einem unteren Blendrahmen.
Unterhalb des Blendrahmens sind ein Sockeldämmprofil und ein zusätzlicher wärmegedämmter Montageklotz anzuordnen. Die Verankerung am Baukörper erfolgt über einen statisch ausreichend dimensionierten Stahlwinkel.
Die innere und äußere Abdichtung des Anschlusses erfolgt mit Dichtungsfolien, die auf der Innenseite bis zur Sohle und außen bis zur Stirnseite der bauseitigen Betonsohle herunterzuführen sind. Die System-Fensterbank wird zusätzlich mit wärmegedämmten Fensterbank- und Adapterprofilen unterstützt.
Endgültige Ausführung gemäß Detailplanung.
A 404 Anschluss Brandschutzelemente FireStop ADS 90 FR 30, oder gleichwertig
F30 - Verglasungen und T30 Türen
Die Eignung des Feuerschutzabschlusses zur Erfüllung der Anforderungen des Brandschutzes ist in Verbindung mit folgenden Wänden/Bauteilen nachgewiesen. Bei der Verwendung sind die bauordnungsrechtlichen Vorschriften zu
beachten.
Wände aus Mauerwerk nach DIN 1053-1, Dicke > 115 mm, Steinfestigkeitsklasse mindestens 12, Normalmörtel der Mörtelgruppe > II.
Wände aus Beton nach DIN 1045-1, Dicke > 100 mm, Festigkeitsklasse mindestens C 12/15. Wände aus Porenbeton- Block- oder Plansteinen nach DIN 4165 Teil 3, Dicke > 150 mm, Festigkeitsklasse 4.
Wände aus bewehrten - liegenden oder stehenden - Porenbetonplatten, Dicke > 150 mm, sofern für diese eine allgemeine bauaufsichtliche Zulassung vorliegt, Festigkeitsklasse 4.4.
Montagewände in Ständerbauweise (Höhe < 5 m) mit beidseitiger Beplankung aus Gipskarton- Feuerschutzplatten, Dicke > gemäß Zulassung T Bauteil und Ständerwerk, mindestens der Feuerwiderstandsklasse F30, Benennung
(Kurzbezeichnung) F30-A, nach DIN 4102-4 Tabelle 48.
bekleidete Stahlstützen und/oder -träger - mindestens der Feuerwiderstandsklasse F30, Benennung (Kurzbezeichnung) F30-A nach DIN 4102-4
bekleidete Holzstützen und/oder -träger - mindestens der Feuerwiderstandsklasse F30, Benennung (Kurzbezeichnung) F30-B nach DIN 4102-4
Die Anschlüsse der Brandschutzelemente müssen hinsichtlich der mechanischen Festigkeit und der dauerhaften Abdichtung mit dauerelastischen Dichtungsmasse bei sinngemäßer Anwendung der DIN 18540 Teil 1 fachgerecht
ausgeführt werden.

A 407 Anschluss Brandschutzelemente FireStop ADS 90 FR 90, oder
gleichwertig F90 - Verglasungen und T90 Türen
Die Eignung des Feuerschutzabschlusses zur Erfüllung der Anforderungen des Brandschutzes ist in Verbindung mit folgenden Wänden/Bauteilen nachgewiesen. Bei der Verwendung sind die bauordnungsrechtlichen Vorschriften zu beachten.
Wände aus Mauerwerk nach DIN 1053-1 oder DIN EN 1996-1-1, Dicke ≥ 115 mm, Steindruckfestigkeitsklasse mind. 12, Mörtelklasse 5 (DIN 2000-412) oder Mörtelgruppe 2 (DIN V 18580)
Wände aus Beton bzw. Stahlbeton, Dicke ≥ 140 mm, mindestens Festigkeitsklasse C12/15 nach DIN 1045
Feuerbeständige Montagewände aus Gipskarton-Feuerschutzplatten mit Ständer und Riegeln aus Stahlblechprofilen F90-A nach DIN 4102-4, Wanddicke ≥ 125 mm
Feuerbeständige Montagewände aus Gipskarton-Feuerschutzplatten mit Ständer und Riegeln aus Holz (40 x 80 mm) F90-A nach DIN 4102-4, Wanddicke ≥ 130 mm
Wände aus Porenbeton aus Porenbeton-Block- bzw. -Plansteinen nach DIN 4165, Festigkeitsklasse G 4 bzw. GP4, Wanddicke ≥ 150 mm
Wände aus bewehrten - liegenden und stehenden - Gasbetonplatten nach DIN 4166 oder allgemein bauaufsichtlicher Zulassung, Rohdichtklasse ≥ 0,55, Mörtelgruppe 2 bzw. 3, Wanddicke ≥ 150 mm
Brandschutzverglasung Schüco FireStop ADS 90 FR 90 der Feuerwiderstandsklasse F90, oder gleichwertig
Anschluss an bekleidete Stahlstützen und/oder Stahlträger mind. Feuerwiderstandsklasse F90-A nach DIN 4102-4

Sonnenschutzkomponenten
Sonnenschutz Schüco Perfect Vorsatz-Laibungszarge mit integriertem Sonnenschutz und Fensterbank, oder gleichwertig
vorgesetzt vor Aluminium-Fenster-System
mit integriertem Raffstore-/ Rollosystem / Textilbehang
Es ist ein formschlüssiger Verbund zwischen Aluminium-Fenster sowohl mit dem Sonnenschutzsystem als auch mit
der Fensterbank und der Rigolrinne bei bodengebundenen Öffnungselementen herzustellen. Die Leibung muss
raumhoch ausgebildet werden können, dabei vollflächig aus Aluminium bestehen und hinterdämmt sein.
Fensterbank
Stranggepresste Aluminiumfensterbank ohne Anschraubsteg zur Minimierung der Ansichtsbreite. Die Fensterbank
muss in das Profil der Blendrahmenschale, des Fensters, formschlüssig verbunden sein. Der Radius der Fensterbank,
darf aufgrund des modernen Gesamtbildes max. einen Radius von 2,5mm, bei einer Höhe der Tropfnase von 25mm,
aufweisen. Die Gleit-Dicht-Abschlüsse müssen so beschaffen sein, dass die thermisch bedingte Längenausdehnung
der Fensterbank beidseitig aufgenommen und ausgeglichen werden kann. Die Entwässerung im Bereich der
Rollladen- oder Raffstoreführungsschiene muss unterhalb der Fensterbank über ein geprüftes Entwässerungsmodul
erfolgen.
Rigolrinne
Zur erhöhten Schlagregensicherheit müssen bodengebundene Öffnungselemente mit einer ausreichend
funktionsfähigen Rigolrinne mit Querrillenoptik ausgeführt sein. Eine ausreichende Tiefe von >90 mm ist zu beachten.
Der Verbund zwischen Schwelle und Rigolrinne ist so auszuführen, dass eine verdeckte Führung von
Insektenschiebeelementen oder Insektenplissee möglich ist.
Sonnenschutz | Insektenschutz
Universal System für Rollladen und Raffstore aus einem stranggepressten Aluminium-Kasten pulverbeschichtet mit seitlichem Abschluss durch Kunststoffendkappen. Die Blendenhöhe ist unabhängig der Beschattungshöhe einheitlich
221 mm. Sonnenschutz muss sowohl als Rollladen und Raffstore in das Grundsystem integrierbar als auch nach- und umrüstbar sein.
Die Kastentiefe muss mit den Führungsschienen linear sein. Rücksprünge sind nicht zulässig.
Führungsschienen aus Aluminium, sowohl bei Rollladen, Textilbehang, als auch bei Raffstore überdämmbar.
Insektenschutz muss sowohl als IG Rollo, Plissee oder Schieberahmen in das Grundsystem integrierbar als auch nach- und umrüstbar sein.
Raffstore
Randgebördelte C-Lamelle aus Aluminium in einer Breite von 80 mm, schienengeführt mit wechselseitig angeordneten Führungsnippel aus Metall. Führungsnippel aus Kunststoff sind ausnahmslos nicht zulässig.
Randgebördelte Z-Lamelle aus Aluminium in einer Breite von ca. 93 mm mit eingewalztem Dichtungskeder, schienengeführt mit wechselseitig angeordneten Führungsnippel aus Metall. Führungsnippel aus Kunststoff sind
ausnahmslos nicht zulässig.
Die Führungsschienen sind über ein geprüftes Entwässerungsmodul unterhalb der Fensterbank zu entwässern. Ein Ausklinken, sowohl der Schiene, als auch des Fensterbank Bordstücks sind ausnahmslos nicht zulässig. Zur
Geräuschdämmung muss eine einklipsbare Einlegeschiene ausgeführt werden.
Die Befestigung der mehrteiligen Führungsschiene muss formschlüssig über einen Scharniermechanismus mit der Blendrahmenschale des Fensters erfolgen. Ansichtsbreite 58mm, komplett zur Innenlichtkante einputzbar.
Unterleiste stranggepresstes Aluminiumprofil pulverbeschichtet in hochwetterfester / fassadentauglicher Pulverqualität  mit Beschichtungs-Zertifizierung.
Das System muss im eingebauten Zustand, ohne Öffnen der Fassade auf Rollladen oder Textilbehang umrüstbar sein. Ebenfalls muss es möglich sein, ein IG Rollo, ein Insektenschutzplissee oder einen Schieberahmen in den
Systemkasten sowie in die Führungsschienen zu integrieren.
E-Antrieb für Sonnenschutz - Raffstore
E-Motor Standard oder in geräuscharmer Ausführung.
In die Oberschiene eingebauter Mittelmotor bei der in oben angeführter Ausführung mit integriertem Funkempfänger, Planetenradgetriebe und beidseitigem Wellenabgang für den Antrieb und die Wendung der Lamellen, wartungsfrei mit
eingebauten Thermoschutz sowie einstellbarer elektronischer Endlagenabschaltung, automatisches nachjustieren der oberen Endlage, Hindernis- und Frosterkennung. Elektronischer Anschluss mit Hirschmannkupplung und flexiblem
Anschlusskabel, Spannung 230V AC, Frequenz 50 Hz, Schutzart IP54, Drehmoment 6 Nm oder 10 Nm, Drehzahl 26 U/min, Kabelquerschnitt 4 x 0,75 mm².

Anforderungen an die Konstruktion
Folgende Eigenschaften und Klassifizierungen sind entsprechend der Produktnorm für Fenster DIN EN 14351-1 gefordert:
Wärmedämmung nach DIN EN ISO 10077-2: ab Uf = 1,1 W/(m²K)
Windlastwiderstand nach DIN EN 12210: bis Klasse C4
Luftdurchlässigkeit nach DIN EN 12207: bis Klasse 4
Schlagregendichtigkeit nach DIN EN 12208: bis Klasse 7A
Die Spezifikationen werden in der Leistungsposition definiert.

### 1 Fenster, Sonnenschutz, Türelemente BA 1

**1.1 Fensterelement 1260 x 1875 mm, 1- flügelig**
Alu-Fenster-Elemente, System AWS 75.SI+ Perfect 190, oder gleichwertig:

Abmessung ca.: 1260 mm x 1875 mm

Aufteilung nach beiliegender Ansicht in:
1 St DK-Flügel
Beschlag Fenster: BF 101, 905
Verglasung: GT 313
1 St Sonnenschutz-Raffstore
Profile vorgerichtet mit Aufnahmenut für formschlüssigen Anschluss von
Sonnenschutzkasten, Führungsschienen und Fensterbank.

Folgende systemgebundene Komponenten sind Bestandteil der Position:
- Aluminium-Laibungsverkleidung mit integrierten Führungsschienen
- Aluminium-Fensterbank
- Sonnenschutzkasten
- Raffstore

Anschlüsse
Umlaufend: A 130

Bauteil: BA 1, EG.- 2.OG

Liefern und komplett montieren
Menge: 48,000 St

**1.2 Wie Pos. 1.1, ohne Sonnenschutz**
Alu-Fenster-Elemente, System AWS 75.SI+ Perfect 190, oder gleichwertig

Abmessung ca.: 1260 mm x 1875 mm

Aufteilung nach beiliegender Ansicht in:
1 St DK-Flügel
Beschlag Fenster: BF 101, 905
Verglasung: GT 313
ohne Sonnenschutz-Raffstore, nur mit Sonnenschutzkasten, als Vorbereitung
Profile vorgerichtet mit Aufnahmenut für formschlüssigen Anschluss von
Sonnenschutzkasten, Führungsschienen und Fensterbank.

Folgende systemgebundene Komponenten sind Bestandteil der Position:
- Aluminium-Laibungsverkleidung mit integrierten Führungsschienen
- Aluminium-Fensterbank
- Sonnenschutzkasten

Anschlüsse
Umlaufend: A 130

Bauteil: BA 1, EG.- 2.OG

Liefern und komplett montieren
Menge: 4,000 St

**1.3 Fensterelement 885x 925 mm WC EG E-17**
Alu-Fenster-Elemente, System AWS 75.SI+ Perfect 190, oder gleichwertig

Abmessung ca.: 885 mm x 925 mm

Aufteilung nach beiliegender Ansicht in:
1 St DK-Flügel
Beschlag Fenster: BF 101, 905
Verglasung: GT 313
ohne Sonnenschutz-Raffstore, nur mit Sonnenschutzkasten, als Vorbereitung
Profile vorgerichtet mit Aufnahmenut für formschlüssigen Anschluss von
Sonnenschutzkasten, Führungsschienen und Fensterbank.

Folgende systemgebundene Komponenten sind Bestandteil der Position:
- Aluminium-Laibungsverkleidung mit integrierten Führungsschienen
- Aluminium-Fensterbank
- Sonnenschutzkasten

Anschlüsse
Umlaufend: A 130

Bauteil: BA 1, EG, WC Anlage
Liefern und komplett montieren
Menge: 1,000 St

**1.4 Fensterelement 1260 x 925 mm, WC Anlagen, NR.**
Alu-Fenster-Elemente, System AWS 75.SI+ Perfect 190, oder gleichwertig

Abmessung ca.: 1260 mm x 925 mm

Aufteilung nach beiliegender Ansicht in:
1 St DK-Flügel
Beschlag Fenster: BF 101, 905
Verglasung: GT 313
ohne Sonnenschutz-Raffstore, nur mit Sonnenschutzkasten, als Vorbereitung
Profile vorgerichtet mit Aufnahmenut für formschlüssigen Anschluss von
Sonnenschutzkasten, Führungsschienen und Fensterbank.

Folgende systemgebundene Komponenten sind Bestandteil der Position:
- Aluminium-Laibungsverkleidung mit integrierten Führungsschienen
- Aluminium-Fensterbank
- Sonnenschutzkasten

Anschlüsse
Umlaufend: A 130

Bauteil: BA 1, EG - 3.OG, WC Anlagen und sonstige Nebenräume
Liefern und komplett montieren
Menge: 8,000 St

**1.5 Fensterelement 2510 x 1325 mm, 2-flg.**
Alu-Fenster-Elemente, System AWS 75.SI+ Perfect 190, oder gleichwertig

Abmessung ca.: 2510 mm x 1325 mm

Aufteilung nach beiliegender Ansicht in:
2 St DK-Flügel und feststehendem senkrechten Mittelpfosten
Beschlag Fenster: BF 101, 905
Verglasung: GT 313
ohne Sonnenschutz-Raffstore, nur mit Sonnenschutzkasten, als Vorbereitung
Profile vorgerichtet mit Aufnahmenut für formschlüssigen Anschluss von
Sonnenschutzkasten, Führungsschienen und Fensterbank.

Folgende systemgebundene Komponenten sind Bestandteil der Position:
- Aluminium-Laibungsverkleidung mit integrierten Führungsschienen
- Aluminium-Fensterbank
- Sonnenschutzkasten

Anschlüsse
Umlaufend: A 130

Bauteil: BA 1, 3.OG.
Liefern und komplett montieren
Menge: 1,000 St

**1.6 Fensterelement 2510 x 1875 mm, 2-flg.**
Alu-Fenster-Elemente, System AWS 75.SI+ Perfect 190, oder gleichwertig

Abmessung ca.: 2510 mm x 1875 mm

Aufteilung nach beiliegender Ansicht in:
2 St DK-Flügel und feststehendem senkrechten Mittelpfosten
Beschlag Fenster: BF 101, 905
Verglasung: GT 313
1 St Sonnenschutz-Raffstore
Profile vorgerichtet mit Aufnahmenut für formschlüssigen Anschluss von
Sonnenschutzkasten, Führungsschienen und Fensterbank.

Folgende systemgebundene Komponenten sind Bestandteil der Position:
- Aluminium-Laibungsverkleidung mit integrierten Führungsschienen
- Aluminium-Fensterbank
- Sonnenschutzkasten
- Raffstore

Anschlüsse
Umlaufend: A 130

Bauteil: BA 1, EG.- 2.OG

Liefern und komplett montieren
Menge: 44,000 St

**1.7 Element mit RWA, 2510 x 1875 mm Treppenhaus 2**
Alu-Fenster-Elemente, System AWS 75.SI+ Perfect 190, oder gleichwertig

Abmessung ca.: 2510 mm x 1875 mm

Aufteilung nach beiliegender Ansicht in:
1 St DK-Flügel und feststehendem senkrechten Mittelpfosten
Beschlag Fenster: BF 101, 905
Verglasung: GT 313
1 St RWA-Element (Pos. 5.2)
ohne Sonnenschutz-Raffstore, nur mit Sonnenschutzkasten, als Vorbereitung
Profile vorgerichtet mit Aufnahmenut für formschlüssigen Anschluss von
Sonnenschutzkasten, Führungsschienen und Fensterbank.

Folgende systemgebundene Komponenten sind Bestandteil der Position:
- Aluminium-Laibungsverkleidung mit integrierten Führungsschienen
- Aluminium-Fensterbank
- Sonnenschutzkasten

Anschlüsse
Umlaufend: A 130

Bauteil: BA 1, Treppenhaus 2, 2.OG

Liefern und komplett montieren
Menge: 1,000 St

**1.8 Fensterelement 2510 x 2675 mm, 2-flg. mit festvergl. Unterlicht**
Alu-Fenster-Elemente, System AWS 75.SI+ Perfect 190, oder gleichwertig

Abmessung ca.: 2510 mm x 2675 mm

Aufteilung nach beiliegender Ansicht in:
2 St DK-Flügel und feststehendem senkrechten Mittelpfosten
Beschlag Fenster: BF 101, 905
Verglasung: GT 313
2 St Festfelder absturzsichernd, Höhe ab UK Element: ca. 1100 mm
Verglasung: GT 312
1 St Sonnenschutz-Raffstore
Profile vorgerichtet mit Aufnahmenut für formschlüssigen Anschluss von
Sonnenschutzkasten, Führungsschienen und Fensterbank.

Folgende systemgebundene Komponenten sind Bestandteil der Position:
- Aluminium-Laibungsverkleidung mit integrierten Führungsschienen
- Aluminium-Fensterbank
- Sonnenschutzkasten
- Raffstore

Anschlüsse
Umlaufend: A 130

Bauteil: BA 1, 1.- 2.OG, Bereich Flure
Liefern und komplett montieren
Menge: 6,000 St

**1.9 Fensterelement 2510 x 2925 mm, Festverglasung mit Oberlicht**
Alu-Fenster-Elemente, System AWS 75.SI+ Perfect 190,oder gleichwertig

Abmessung ca.: 2510 mm x 2925 mm

Aufteilung nach beiliegender Ansicht in:
2 St Festfelder bodengebunden
Verglasung: GT 315
1 St Oberlichtfestfeld
Verglasung: GT 313
1 St Sonnenschutz-Raffstore
Profile vorgerichtet mit Aufnahmenut für formschlüssigen Anschluss von
Sonnenschutzkasten, Führungsschienen und Rigolrinne.

Folgende systemgebundene Komponenten sind Bestandteil der Position:
- Aluminium-Laibungsverkleidung mit integrierten Führungsschienen
- Aluminium-Fensterbank / Rigolrinne
- Sonnenschutzkasten
- Raffstore

Anschlüsse
Umlaufend: A 130a

Bauteil: BA 1, EG - Elemente Aula
Liefern und komplett montieren
Menge: 3,000 St

**1.10 Zulage für Kippfoberlicht**
Zulage für Kippoberlicht, statt Festfeld, mit mechanischer Betätigung,
mit Oberlichtöffner.
Menge: 3,000 St

**1.11 Türelement 1-flg. 1260 x 2925 mm, mit Oberlicht**
Alu-Tür-Element, System AD UP 75 mit Nullschwelle, oder gleichwertig.
Überrollbarkeit Klasse 6 nach ift-Richtlinie BA-01/1 2018-10

Abmessung ca.: 1260 mm x 2925 mm

Aufteilung nach beiliegender Ansicht in:
1 St 1-flg. Tür
Schloss Einfachverriegelung: BT 301
Zusatzfunktion: ohne
Betätigung: Innen Drücker, INOX
Außen Knauf, INOX
Türschließer mit Rastfeststellung: BT 701
Verglasung: GT 315
1 St Oberlichtfestfeld
Verglasung: GT 311
Anschlüsse
Der Fußpunkt der Tür ist gemäß DIN 18040-2 "Barrierefreies Bauen" sowie
MBO § 50 auszuführen.
Seitlich: AS 106
Oben: AO 106
Fußpunkt Tür: AU 205

Bauteil: BA 1, EG, Abfälle
Liefern und komplett montieren
Menge: 2,000 St

**1.12 Haupteingang: Türelement 2-flg. 2510 x 2925 mm, mit Oberlicht**
Alu-Tür-Elemente, System AD UP 75 mit Nullschwelle, oder gliechwertig
Überrollbarkeit Klasse 6 nach ift-Richtlinie BA-01/1 2018-10

Abmessung ca.: 2510 mm x 2925 mm

Aufteilung nach beiliegender Ansicht in:
1 St 2-flg. NA Tür nach DIN EN 1125
Vollpanik, Funktion: E
Schloss Mehrfachverriegelung: BT 406
Zusatzfunktion: A-Öffner, Kabelübergang
und Netzteil
Betätigung Gangflügel: Innen Druckstange, INOX
Außen Griffstange, INOX
Betätigung Standflügel: Innen Druckstange, INOX
Außen ohne
Türschließer mit Rastfeststellung: BT 704
Verglasung: GT 315
1 St Oberlichtfestfeld
Verglasung: GT 313
Anschlüsse
Der Fußpunkt der Tür ist gemäß DIN 18040-2 "Barrierefreies Bauen" sowie
MBO § 50 auszuführen.
Seitlich: AS 106
Oben: AO 106
Fußpunkt Tür: AU 205

Bauteil: BA 1, EG, Eingangsbereich Aula

Liefern und komplett montieren
Menge: 2,000 St

**1.13 Drehtürantrieb Eingangstüren**
Drehtürantrieb Eingangstüren

Geräuscharmer elektromechanischer Drehtürantrieb für vorbeschriebene
zweiflügelige Anschlagtüren, als geräuscharmer elektromechanischer Drehtürantrieb für Innen- und
Außentüren, in 70 mm Bauhöhe, geprüft und zertifiziert nach DIN 18650 / EN
16005.
Produktdeklaration nach LEED und DGNB
Erleichterte manuelle Öffnung durch die „Smart swing“-Funktion (DIN 18040
optimiert).
Mit Montageplattensatz
Intelligente digitale Steuerung (Kategorie 2 nach DIN EN 954-1 und
Performance Level „d“ nach DIN EN ISO 13849-1).
Funktionen
Betriebsarten: Daueroffen, Automatik, Ladenschluss, Nacht, Off einstellbar über
integrierten Programmschalter
Low Energy-Betrieb (Niedrigenergieantrieb) gemäß DIN 18650 / EN 16005,
leichtes manuelles Öffnen von Drehtüren aus der Schließlage (ab 0°) durch
entkoppelten Energiespeicher und intelligente Auswertung der Sensorik, mit
Türfreischaltung bei Innentüren ohne Windlast,
Türschließerbetrieb mit momentengeregeltem Schließvorgang,
Hinderniserkennung und Reversierung,
Diagnosefunktion und Fehlerspeicher,
sämtliche Einstellungen über Display-Programmschalter möglich
Absicherung
Laserscanner Kit, geprüft nach DIN 18650 / EN 16005, Schutzart IP 54, auf dem
Türblatt montiert, zur Absicherung des Schwenkbereiches der Tür in Öffnungsund
Schließrichtung (enthält zwei Sensoren zur Absicherung beider
Flügelseiten)
Schutzhaube zum Schutz des Laserscanners gegen Störeinflüsse
Sensorleisten-Kit, in schmaler filigraner Leiste, Schutzart IP 52, geprüft nach
DIN 18650 / EN 16005, auf dem Türblatt montiert, zur Absicherung des
Schwenkbereiches der Tür in Öffnungs- und Schließrichtung. Mit integrierter
Wandausblendung (Kit enthält 2 Sensorleisten zur Absicherung beider
Flügelseiten)
Notschalter mit Glasscheibe und Beleuchtung zur Abschaltung der
Netzspannung, Schutzart IP 20
Fingerschutzrollo als trennende Schutzeinrichtung nach DIN 18650 und
EN 16005 für die Nebenschließkante an kraftbetätigten Türen.
Rammschutz als zusätzlicher Schutz für Tür, Zarge und Fingerschutzrollo in
anspruchsvollen Umgebungen (z. B Krankenhäuser, Fertigungshallen).
Ansteuerung
Radarbewegungsmelder mit Richtungserkennung und
Querverkehrsausblendung zur Ansteuerung nach DIN 18650 / EN 16005,
Schutzart IP 54
Flächentaster, Kunststoff, Schutzart IP 30
Berührungsloser Näherungstaster (Radar), Kunststoff, Schutzart IP 30 / IP 52
LED Sensortaster, Kunststoff, Schutzart IP 69K
Rund, Durchmesser: 100 mm
Displayprogrammschalter im AS 500 Programm für Einstellung der Betriebsart
sowie für Inbetriebnahme und Parametrierung des Antriebes, mit
Funktionstasten, 2x 7-Segment-Display, alphanumerischer Fehleranzeige,
Schutzart IP 40
Betriebsarten: Off, Daueroffen, Automatik, Ladenschluss, Nachtverriegelung
Schlüsseltaster zum „Abschließen“ des Programmschalters gegen unbefugtes
Ändern der Betriebsart, Schutzart IP 40
Elektroverkabelung bauseits durch Elektrofirma nach Kabelplan,
Inbetriebnahme durch Werksmonteure bzw. Servicepartner.
Gemäß DIN 18650 / EN 16005 muss:
- die Sicherheitsanalyse als Planungs- und Ausführungsgrundlage durchgeführt
werden
- die Wartung und UVV Prüfung mindestens 1 x jährlich durchgeführt werden
- die Nebenschließkante einer automatischen Drehflügeltür abgesichert werden
In der Sicherheitsanalyse muss bei fehlender Absicherung auf das Restrisiko
hingewiesen werden.

Nach erfolgter Inbetriebnahme des Antriebes ist die bestehende CE
Kennzeichen nach EN 14351-1 durch eine CE Kennzeichnung nach
"Maschinenrichtlinie" zu ersetzen.
Menge: 2,000 St

**1.14 Wartungspaket, Laufzeit 5 Jahre**
Wartungspaket, Laufzeit 5 Jahre

Exklusives Servicepaket für Wartung, Instandhaltung nach DIN 18650 Teil 2
und ASR A1.7 sowie nach Herstellerangaben mit folgenden
Leistungsmerkmalen:
- Verlängerung der Gewährleistung auf 60 Monate (Voraussetzung: Abschluss
des Wartungsvertrages spätestens 3 Monate nach Inbetriebnahmedatum)
- Einmalige Wartung je Vertragsjahr
- Kostenlose Bereitstellung und Führung der Prüfunterlagen
- Anbringen der Prüfplakette
- Vollinstandsetzung: keine gesonderte Berechnung von Reparaturen (Teile und
Arbeitszeit) und Fahrtkosten während der Vertragslaufzeit
- Onlinezugang für den Auftraggeber zu den Objekt- und Anlagendatendaten
beim Auftragnehmer
- Persönliche Erreichbarkeit des Helpdesk 24 Std. an 365 Tagen
- Vertragslaufzeit: 5 Jahre
Menge: 2,000 St

**1.15 Ausgang Flure EG, Türelement 2-fgl. 2510 x 2925 mm - Eingangselement**
Alu-Tür-Elemente, System AD UP 75, oder gleichwertig

Abmessung ca.: 2510 mm x 2925 mm

Aufteilung nach beiliegender Ansicht in:
1 St 2-flg. NA Tür nach DIN EN 1125
Vollpanik, Funktion: E
Schloss Mehrfachverriegelung: BT 406
Zusatzfunktion: ohne
Betätigung Gangflügel: Innen Druckstange, INOX
Außen Griffstange, INOX
Betätigung Standflügel: Innen Druckstange, INOX
Außen ohne
Türschließer mit Rastfeststellung: BT 703
Verglasung: GT 315
1 St Oberlichtfestfeld
Verglasung: GT 313
Anschlüsse
Seitlich: AS 106
Oben: AO 106
Fußpunkt Tür: AU 201

Bauteil: BA 1, EG, Flure

Liefern und komplett montieren
Menge: 2,000 St

**1.16 Ausgang Flachdach: Türelement 1-fgl. 2510 x 2075 mm und RWA-Flügel**
Alu-Tür-Element, System AD UP 75, oder gleichwertig

Abmessung ca.: 2510 mm x 2075 mm

Aufteilung nach beiliegender Ansicht in:
1 St 1-flg. Tür, und 1 St. Drehflügelfenster als RWA (Pos. 5.1) sowie mit feststehenden senkrechten Mittelpfosten.
1-flg. Türelement:
Schloss Mehrfachverriegelung: BT 301
Zusatzfunktion: ohne
Betätigung Innen: Drücker, INOX, 2 Stück
Außen Knauf, INOX, 2 Stück
Türschließer mit Rastfeststellung: BT 701, 1 Stück
Verglasung: GT 315
Anschlüsse:
Seitlich: AS 106
Oben: AO 106
Fußpunkt Tür: AU 201

Bauteil: BA 1, 3.OG

Liefern und komplett montieren
Menge: 1,000 St

**1.17 Kosten Inbetriebnahme Türantriebe**
Kosten für die Inbetriebnahme der Türantriebe für Automatik-Drehtüren (Pos. 1.12/1.13), 2 Stück
Vor der ersten Inbetriebnahme der Türantriebe muss der ordnungsgemäße
Einbau aller Elemente und deren elektrischer Anschluss überprüft werden.
Besondere Sorgfalt ist hierbei auf die Elemente zur Freischaltung der
Verriegelung im Gefahrenfall zu verwenden.
Der ordnungsgemäße Einbau und die Funktionsfähigkeit der Tür muss durch
einen Sachkundigen festgestellt werden.
Die Pauschale ist für die beiden Türantriebe anzugeben.
Menge: 1,000 psch

**1.18 Kosten Abnahme Türantriebe**
Kosten für die Abnahmeprüfung der Türantriebe für Automatik-Drehtüren (Pos. 1.12/1.13), 2 Stück
Nach dem betriebsfertigen Einbau der Antriebe am Anwendungsort sind deren
einwandfreie Funktion und vorschriftsmäßige Installation durch eine
Abnahmeprüfung festzustellen.
Die Abnahmeprüfung darf nur von autorisierten Fachkräften oder von
Fachkräften einer dafür benannten Prüfstelle durchgeführt werden.
Dem Betreiber ist über die erfolgreiche Abnahmeprüfung eine Bescheinigung
auszustellen; sie ist durch den Betreiber aufzubewahren.
Die Pauschale ist für die beiden Türantriebe anzugeben.
Menge: 1,000 psch

**1.19 Kosten jährliche Wartung und Prüfung**
Jährliche Prüfung und Wartung der Türantriebe für Automatik-Drehtüren (Pos. 1.12/1.13), 2 Stück
Kosten für die, in Abständen von maximal zwölf Monaten erforderliche Prüfung
der Antriebe auf ordnungsgemäßes und störungsfreies Zusammenwirken aller
Geräte sowie eine Wartung.
Die jährliche Prüfung Wartung darf nur von einem Fachmann oder einer dafür
ausgebildeten Person ausgeführt werden.
Umfang, Ergebnis und Zeitpunkt der jährlichen Prüfung und Wartung sind
aufzuzeichnen.
Diese Aufzeichnungen sind durch den Betreiber aufzubewahren.

Der Preis ist für das Wartungsintervall für 1 Jahr anzugeben.

Der Preis für die Pauschale ist für beide Antriebe anzugeben.
Menge: 1,000 psch

*Hinweis: Steuerung Sonnenschutzanlagen*
Steuerung Sonnenschutzanlagen:
Die Steuerung und elektrische Verkabelung der Sonnenschutzanlagen erfolgt
(nach dem mitgelieferten, bzw. integrierten Motoranschlusskabel) bauseits.
Die Sonnenschutzsteuerung ist demnach nicht Bestandteil der anzubietenden
Leistung.

### 2 Fenster, Sonnenschutz, Türelemente BA 2

**2.1 Fensterelement 2510 x 1875 mm, 2-flg.**
Alu-Fenster-Elemente, System AWS 75.SI+ Perfect 190, oder gleichwertig

Abmessung ca.: 2510 mm x 1875 mm

Aufteilung nach beiliegender Ansicht in:
2 St DK-Flügel und feststehendem senkrechten Mittelpfosten
Beschlag Fenster: BF 101, 905
Verglasung: GT 313
1 St Sonnenschutz-Raffstore
Profile vorgerichtet mit Aufnahmenut für formschlüssigen Anschluss von
Sonnenschutzkasten, Führungsschienen und Fensterbank.

Folgende systemgebundene Komponenten sind Bestandteil der Position:
- Aluminium-Laibungsverkleidung mit integrierten Führungsschienen
- Aluminium-Fensterbank
- Sonnenschutzkasten
- Raffstore

Anschlüsse
Umlaufend: A 130

Bauteil: BA 2, EG

Liefern und komplett montieren
Menge: 18,000 St

**2.2 Fenster-Türelement 2-flg. 2510 x 2925 mm, mit Oberlicht**
Alu-Tür-Element, System AD UP 75, oder gleichwertig

Abmessung ca.: 2510 mm x 2925 mm

Aufteilung nach beiliegender Ansicht in:
1 St 2-flg. Tür
Schloss Mehrfachverriegelung: BT 301
Zusatzfunktion: ohne
Betätigung Gangflügel: Innen Drücker, INOX
Außen Knauf, INOX
Betätigung Standflügel: Verdeckt liegender
Falztreibriegel
Türschließer mit Rastfeststellung: BT 703
Verglasung: GT 315
1 St Oberlichtfestfeld
Verglasung: GT 311
Anschlüsse
Seitlich: AS 106
Oben: AO 106
Fußpunkt Tür: AU 201

Bauteil: BA 2, EG Geräteraum, Flur

Liefern und komplett montieren
Menge: 2,000 St

*Hinweis: Steuerung Sonnenschutzanlagen*
Steuerung Sonnenschutzanlagen:
Die Steuerung und elektrische Verkabelung der Sonnenschutzanlagen erfolgt
(nach dem mitgelieferten, bzw. integrierten Motoranschlusskabel) bauseits.
Die Sonnenschutzsteuerung ist demnach nicht Bestandteil der anzubietenden
Leistung.

### 3 Elemente BA 1 mit Brandschutzanforderungen

*Hinweis: Beschreibung F90-Konstruktion:*
Fensterelemente und Türelemente mit Brandschutzanforderungen, als
feuerbeständiges  Element in F90 nach DIN 4102 und DIN 18095 mit einer
Grundbautiefe von 90 mm.

Systemvorschlag:
Schüco FireStop ADS 90 FR 90, thermisch getrenntes Aluminium-System
für Feuerschutzabschlüsse, oder gleichwertig.
Feuerhemmende Verglasung, F90, Zulassungsbescheid Nr. Z-19.14-2455,
mit Einsatz im Innen- oder Außenbereich.
Maximale zulässige Höhe der feuerhemmenden Verglasung = 4.500 mm
Maximale zulässige Breite der feuerbeständigen Verglasung: unbegrenzt
Maximale zulässige Scheibengröße im Hochformat 1.500 x 3.000 mm und
2.500 x 1.500 mm im Querformat.
Maximale zulässige Paneelgröße im Hochformat 1.250 x 3.000 mm und
2.500 x 1.500 mm im Querformat.
Die Bauteile können wahlweise in T-Verbinder, Elementbauweise und
gemischte Bauweise ausgeführt werden.
Die Art ist nach den baulichen Gegebenheiten / Anforderungen durch den
Auftragnehmer festzulegen.
Konstruktionsmerkmale:
3-Kammer-Aluminium-Hohlprofilen.
Funktionsnut zur klemmbaren Befestigung der Beschläge (Schlösser, Sichrungsbolzen, E-Öffner, Montageanker, Rollenklemmband, Verdecktliegende
Band). Es dürfen nur geprüfte, in der Zulassung aufgeführte Brandschutzgläser
eingesetzt werden. Im Falzbereich der Blend-/Flügelrahmen
werden beschichtete Funktionsblenden zur Abdeckung des Falzraumes eingeklickt. Die Abdichtung der Brandschutzgläser erfolgt mit äußeren und inneren
EPDM- Dichtungen.

Profilbautiefen:
Blendrahmen, Pfosten, Riegel, Flügelrahmen, Sockel:  90 mm
Pfosten verstärkt: 150 mm

Profilansichtsbreiten: Blendrahmen  67 mm
Tür-Blendrahmen 73 mm
Pfosten 92 mm
Riegel 92 mm
Flügelsockel 142 mm
Flügelrahmen (nach außen öffnend) 98  mm
Flügelrahmen (nach innen öffnend) 73  mm.
Die Türflügel sind mit einem 4-seitig umlaufenden, auf Gehrung gefertigten
Flügel / Flügelsockel auszuführen.

Blendrahmenverbreiterung  42 mm

Angebotenes gleichwertiges System / Produkt:

...............................................................................................

Zulassungsbescheid-Nr.:.......................................................

**3.1 Element 1.260 x 1.875 mm, feuerbeständig F90**
Alu-Brandschutzelement, feuerbeständig, F90,
nach DIN 4102
ansonsten Ausbildung wie Fensterelement aus Pos. 1.1, jedoch als Festverglasung
Abmessung ca.: 1.260 mm x 1.875 mm
Das Element erhält (im Gegensatz zum Element aus Pos. 1.1) eine
glasteilende Quersprosse in einer Höhe von ca. 600 mm ab UK, gemäß
Anforderung an die Größe der Brandschutzverglasung.

1 St Sonnenschutz-Raffstore
Profile vorgerichtet mit Aufnahmenut für formschlüssigen Anschluss von
Sonnenschutzkasten, Führungsschienen und Fensterbank.

Folgende systemgebundene Komponenten sind Bestandteil der Position:
- Aluminium-Laibungsverkleidung mit integrierten Führungsschienen
- Aluminium-Fensterbank
- Sonnenschutzkasten
- Raffstore

Aufteilung nach beiliegender Ansicht:

Anschlüsse, gemäß Zulassung

Ausführung gemäß der Zulassung und Beschreibung

Bauteil: BA 1, EG - 2.OG
Liefern und komplett montieren
Menge: 5,000 St

**3.2 Element 2510 x 1875 mm, feuerbeständig**
Alu-Brandschutzelement, feuerbeständig, F90,
nach DIN 4102
ansonsten Ausbildung wie Fensterelement aus Pos. 1.6, jedoch als Festverglasung
Abmessung ca.: 2.510 mm x 1.875 mm

Das Element erhält (im Gegensatz zum Element aus Pos. 1.6) eine
glasteilende Quersprosse in einer Höhe von ca. 600 mm ab UK, gemäß
Anforderung an die Größe der Brandschutzverglasung.

1 St Sonnenschutz-Raffstore
Profile vorgerichtet mit Aufnahmenut für formschlüssigen Anschluss von
Sonnenschutzkasten, Führungsschienen und Fensterbank.

Folgende systemgebundene Komponenten sind Bestandteil der Position:
- Aluminium-Laibungsverkleidung mit integrierten Führungsschienen
- Aluminium-Fensterbank
- Sonnenschutzkasten
- Raffstore

Aufteilung nach beiliegender Ansicht:

Anschlüsse, gemäß Zulassung

Ausführung gemäß der Zulassung und Beschreibung

Bauteil: BA 1, EG - 2.OG
Liefern und komplett montieren
Menge: 3,000 St

**3.3 Element 2510 x 1325 mm, feuerbeständig**
Alu-Brandschutzelement, feuerbeständig, F90,
nach DIN 4102
ansonsten Ausbildung wie Fensterelement aus Pos. 1.5, jedoch als Festverglasung
Abmessung ca.: 2.510 mm x 1325 mm

ohne Sonnenschutz-Raffstore, nur mit Sonnenschutzkasten, als Vorbereitung
Profile vorgerichtet mit Aufnahmenut für formschlüssigen Anschluss von
Sonnenschutzkasten, Führungsschienen und Fensterbank.

Folgende systemgebundene Komponenten sind Bestandteil der Position:
- Aluminium-Laibungsverkleidung mit integrierten Führungsschienen
- Aluminium-Fensterbank
- Sonnenschutzkasten

Aufteilung nach beiliegender Ansicht:

Anschlüsse, gemäß Zulassung

Ausführung gemäß der Zulassung und Beschreibung

Bauteil: BA 1, 3.OG
Liefern und komplett montieren
Menge: 2,000 St

**3.4 Element 2510 x 925 mm, feuerbeständig**
Alu-Brandschutzelement, feuerbeständig, F90,
nach DIN 4102
ansonsten Ausbildung wie Fensterelement aus Pos. 1.4, jedoch als Festverglasung
Abmessung ca.: 2.510 mm x 925 mm

ohne Sonnenschutz-Raffstore, nur mit Sonnenschutzkasten, als Vorbereitung
Profile vorgerichtet mit Aufnahmenut für formschlüssigen Anschluss von
Sonnenschutzkasten, Führungsschienen und Fensterbank.

Folgende systemgebundene Komponenten sind Bestandteil der Position:
- Aluminium-Laibungsverkleidung mit integrierten Führungsschienen
- Aluminium-Fensterbank
- Sonnenschutzkasten

Aufteilung nach beiliegender Ansicht:

Anschlüsse, gemäß Zulassung

Ausführung gemäß der Zulassung und Beschreibung

Bauteil: BA 1, EG - 2.OG
Liefern und komplett montieren
Menge: 6,000 St

**3.5 Ausgang Treppenhaus Türelement 2510 x 2925 mm, feuerhemmend dichtschließend**
Alu-Brandschutz-Tür-Element, feuerhemmend, T30, dicht und selbstschließend
System FireStop ADS 90 FR 30, oder gleichwertig,  nach DIN 4102 und DIN 18095

ansonsten Ausbildung wie Türelement aus Pos. 1.14
jedoch mit Türschließer ohne Rastfeststellung.

Abmessung ca.: 2510 mm x 2925 mm

Aufteilung nach beiliegender Ansicht:

Anschlüsse, gemäß Zulassung

Ausführung gemäß der Zulassung und Beschreibung

Bauteil: BA 1, EG Ausgang Treppenhaus 1
Liefern und komplett montieren
Menge: 1,000 St

**3.6 Kosten für Inbetriebnahme und Abnahme Pos. 3.1-3.5**
Kosten für die Inbetriebnahme und Abnahme der Elemente mit Brandschutzanforderungen aus den Positionen 3.1 - 3.5
Vor der ersten Inbetriebnahme muss der ordnungsgemäße
Einbau aller Elemente und deren elektrischer Anschluss überprüft werden.
Besondere Sorgfalt ist hierbei auf die Elemente zur Freischaltung der
Verriegelung im Gefahrenfall zu verwenden.
Der ordnungsgemäße Einbau und die Funktionsfähigkeit der Elemente muss durch einen Sachkundigen festgestellt werden.

Die einwandfreie Funktion und vorschriftsmäßige Installation durch eine
Abnahmeprüfung festzustellen.
Die Abnahmeprüfung darf nur von autorisierten Fachkräften oder von
Fachkräften einer dafür benannten Prüfstelle durchgeführt werden.
Dem Betreiber ist über die erfolgreiche Abnahmeprüfung eine Bescheinigung
auszustellen; sie ist durch den Betreiber aufzubewahren.
Die Pauschale ist für die Elemente aus Pos. 3.1-3.5 anzugeben.
Menge: 1,000 psch

**3.7 Kosten jährliche Wartung/Prüfung Pos. 3.1-3.5**
Jährliche Prüfung und Wartung der Elemente mit Brandschutzanforderungen aus Pos. 3.1- 3.5
Kosten für die, in Abständen von maximal zwölf Monaten erforderliche Wartung und Prüfung der Elemente mit Brandschutzanforderungen.
Die jährliche Prüfung Wartung darf nur von einem Fachmann oder einer dafür
ausgebildeten Person ausgeführt werden.
Umfang, Ergebnis und Zeitpunkt der jährlichen Prüfung und Wartung sind
aufzuzeichnen. Diese Aufzeichnungen sind durch den Betreiber aufzubewahren.

Der Preis ist für das Wartungsintervall für 1 Jahr anzugeben.
Menge: 1,000 psch

### 4 Elemente BA 2 mit Brandschutzanforderungen

*Hinweis: Beschreibung F90-Konstruktion:*
Fensterelemente und Türelemente mit Brandschutzanforderungen, als
feuerbeständiges  Element in F90 nach DIN 4102 und DIN 18095 mit einer
Grundbautiefe von 90 mm.

Systemvorschlag:
Schüco FireStop ADS 90 FR 90, thermisch getrenntes Aluminium-System für
Feuerschutzabschlüsse, oder gleichwertig.
Feuerhemmende Verglasung, F90, Zulassungsbescheid Nr. Z-19.14-2455,
mit Einsatz im Innen- oder Außenbereich.
Maximale zulässige Höhe der feuerhemmenden Verglasung = 4.500 mm
Maximale zulässige Breite der feuerbeständigen Verglasung: unbegrenzt
Maximale zulässige Scheibengröße im Hochformat 1.500 x 3.000 mm und
2.500 x 1.500 mm im Querformat.
Maximale zulässige Paneelgröße im Hochformat 1.250 x 3.000 mm und
2.500 x 1.500 mm im Querformat.
Die Bauteile können wahlweise in T-Verbinder, Elementbauweise und
gemischte Bauweise ausgeführt werden.
Die Art ist nach den baulichen Gegebenheiten / Anforderungen durch den
Auftragnehmer festzulegen.
Konstruktionsmerkmale:
3-Kammer-Aluminium-Hohlprofilen.
Funktionsnut zur klemmbaren Befestigung der Beschläge (Schlösser, Sichrungsbolzen, E-Öffner, Montageanker, Rollenklemmband, Verdecktliegende
Band). Es dürfen nur geprüfte, in der Zulassung aufgeführte Brandschutzgläser
eingesetzt werden. Im Falzbereich der Blend-/Flügelrahmen
werden beschichtete Funktionsblenden zur Abdeckung des Falzraumes eingeklickt. Die Abdichtung der Brandschutzgläser erfolgt mit äußeren und inneren
EPDM- Dichtungen.

Profilbautiefen:
Blendrahmen, Pfosten, Riegel, Flügelrahmen, Sockel:  90 mm Pfosten verstärkt
150 mm

Profilansichtsbreiten: Blendrahmen 57, 67,125 mm
Tür-Blendrahmen 73, 84 mm
Pfosten 82, 92, 150 mm
Riegel 82, 92, 150 mm
Flügelsockel 98, 109, 142 mm
Flügelrahmen (nach außen öffnend) 98, 109 mm
Flügelrahmen (nach innen öffnend) 73, 84 mm.
Die Türflügel sind mit einem 4-seitig umlaufenden, auf Gehrung gefertigten
Flügel / Flügelsockel auszuführen.

Blendrahmenverbreiterung 32, 42 mm

Angebotenes gleichwertiges System / Produkt:

...............................................................................................

Zulassungsbescheid-Nr.:.......................................................

**4.1 Element 2510 x 1875 mm, feuerbeständig**
Alu-Brandschutzfenster, feuerbeständig, F90,
nach DIN 4102
ansonsten Ausbildung wie Fensterelement aus Pos. 2.1
Abmessung ca.: 2.510 mm x 1.875 mm
2-flügelig
Das Element erhält (im Gegensatz zum Element aus Pos. 2.1) eine
glasteilende Quersprosse in einer Höhe von ca. 600 mm ab UK, gemäß
Anforderung an die Größe der Brandschutzverglasung.

1 St Sonnenschutz-Raffstore
Profile vorgerichtet mit Aufnahmenut für formschlüssigen Anschluss von
Sonnenschutzkasten, Führungsschienen und Fensterbank.

Folgende systemgebundene Komponenten sind Bestandteil der Position:
- Aluminium-Laibungsverkleidung mit integrierten Führungsschienen
- Aluminium-Fensterbank
- Sonnenschutzkasten
- Raffstore

Aufteilung nach beiliegender Ansicht:

Anschlüsse, gemäß Zulassung

Ausführung gemäß der Zulassung und Beschreibung

Bauteil: BA 2, EG
Liefern und komplett montieren
Menge: 2,000 St

**4.2 Kosten Inbetriebnahme und Abnahme**
Kosten für die Inbetriebnahme und Abnahme der Elemente mit Brandschutzanforderungen aus den Positionen 4.1
Vor der ersten Inbetriebnahme muss der ordnungsgemäße
Einbau aller Elemente und deren elektrischer Anschluss überprüft werden.
Besondere Sorgfalt ist hierbei auf die Elemente zur Freischaltung der
Verriegelung im Gefahrenfall zu verwenden.
Der ordnungsgemäße Einbau und die Funktionsfähigkeit der Elemente muss durch einen Sachkundigen festgestellt werden.

Die einwandfreie Funktion und vorschriftsmäßige Installation durch eine
Abnahmeprüfung festzustellen.
Die Abnahmeprüfung darf nur von autorisierten Fachkräften oder von
Fachkräften einer dafür benannten Prüfstelle durchgeführt werden.
Dem Betreiber ist über die erfolgreiche Abnahmeprüfung eine Bescheinigung
auszustellen; sie ist durch den Betreiber aufzubewahren.
Die Pauschale ist für die Elemente aus Pos. 4.1 anzugeben.
Menge: 1,000 psch

**4.3 Kosten jährliche Wartung/Prüfung**
Jährliche Prüfung und Wartung der Elemente mit Brandschutzanforderungen aus Pos. 4.1
Kosten für die, in Abständen von maximal zwölf Monaten erforderliche Wartung und Prüfung der Elemente mit Brandschutzanforderungen.
Die jährliche Prüfung Wartung darf nur von einem Fachmann oder einer dafür
ausgebildeten Person ausgeführt werden.
Umfang, Ergebnis und Zeitpunkt der jährlichen Prüfung und Wartung sind
aufzuzeichnen. Diese Aufzeichnungen sind durch den Betreiber aufzubewahren.

Der Preis ist für das Wartungsintervall für 1 Jahr anzugeben.
Menge: 1,000 psch

### 5 RWA - Anlagen

*Hinweis: Systembeschreibung*
Systembeschreibung für RWA-Anlagen in Fensterelementen:

Fenstersystembeschreibung:

Schüco AWS 75.SI+, hochwärmegedämmtes Aluminium Fenster-System

mit 75 mm Grundbautiefe, oder gleichwertig.

Konstruktionsmerkmale
Raumseitig aufschlagender Flügelrahmen mit 10 mm Flächenversatz zur Rahmenebene, Außenseite flächenbündig.
Wärmedämmende Isolierstege mit drei Hohlkammern bilden den Anschlag für die koextrudierte Moosgummi-Doppelhohlkammer-Mitteldichtung.
Das System ist mit rechteckigen Glasleisten auszustatten.
Die Montage der Glasleisten erfolgt mittels toleranzausgleichenden Kunststoffhaltern.

Profilbautiefen
Blendrahmen, Pfosten  75 mm
Flügelrahmen  85 mm

Profilansichtsbreiten
Blendrahmen, umlaufend  79 mm
Pfosten  94 mm
Flügelrahmen (Fenster)  61 mm

Beschlagsystembeschreibung:

Schüco RWA-Systeme, Öffnung zur Rauchableitung (RA), oder gleichwertig

Ausführung gemäß der aktuellen Zusammenfassung der Erstprüfungen des Systemgebers.

Profilbautiefen und Ansichten: siehe System- und Positionsbeschreibungen.

Zur Gewährleistung der störungsfreien und bestimmungsgemäßen Funktion der Fenster als Bestandteil einer sicherheitstechnischen Anlage ist die Verwendung von den auf das eingesetzte Antriebssystem abgestimmten Steuerungs- und Meldeeinrichtungen des Systemgebers erforderlich.

Es dürfen nur zum System gehörende Beschläge eingesetzt werden (Art und Ausführung wird gesondert beschrieben). Weiterhin sind die RWA-Anlagen mit den jeweils zum beschriebenen System gehörenden Bändern auszustatten. Die erforderliche Anzahl ist den Bemessungstabellen des System-Herstellers zu entnehmen.

BEI DER PLANUNG UND AUSFÜHRUNG DER ANLAGEN IST EINE RISIKOANALYSE GEMÄß VFF MERKBLATT KB.01 "KRAFTBETÄTIGTE FENSTER" UND DER ASR 1.6 DURCHZUFÜHREN.

Schüco Kettenantrieb D4 DriveTec

für Drehfenster, oder gleichwertig

Kettenantrieb für RWA- und Lüftungsanwendungen
geeignet für Profilanbau oder Profileinbau mit hohen Kräften und geringen Gehäuseabmessungen.
Gehäuse und Befestigungen optisch und funktional konzipiert.
Mit Intelligenter, programmierbarer Mikroprozessortechnik.

Technische Daten
Bemessungsspannung  24 V DC
Abschaltstrom  max. 1,2 A
Einschaltdauer  5 Zyklen (ED 30 % 3 Min.)
Schutzart  IP 32
Hublänge  800 mm

Hubgeschwindigkeit  5 mm/s bis 13,5 mm/s (bei 24 V DC, 2/3 Kraft)
Max. Schub- / Zugkraft  400N
Umgebungstemperatur  -5 °C....60 °C
Ausstellmechanismus  Rückensteife Seitenbogenkette aus Edelstahl,
  ohne überstehende Nietköpfe
Anschlussleitung steckbar  vorkonfektioniert mit Stecker; Silikon, halogenfrei, ca. 3 m lang

Inkl. Konsolen und Zubehör

Angaben des Bieters

Fabrikat/System  ausgeschrieben  angeboten

RWA-Anlagen (RA):  Schüco Zentrale  ........................................

Leistungsmerkmal RWA-Zentrale
Ausgangsspannung 24V DC mit geringer Restwelligkeit (<  1%)

  (  ) ja  (  ) nein

Allgemeine Merkmale
Für motorisch betätigte Fenster, die im Zugangsbereich von Personen liegen (Flügelunterkante unter 2,50 m von OKFF), sind die mechatronischen Fensterbeschläge nach Ergebnis der Risikoanalyse mit Klemmschutz der Schutzklasse 4 ausgestattet.

  (  ) ja  (  ) nein

Elektrobauteile
Alle Elektrobauteile im LV wurden mit dem Gewerk Elektroarbeiten abgestimmt. Zusätzliche Elektrobauteile sind in diesem Gewerk enthalten. Im Fall von Nebenangeboten übernimmt der AN Metallbau die Gewährleistung auf die Funktionsfähigkeit des Überganges zu dem Gewerk Elektrotechnik.

Die Kabelverlegung innerhalb der Fenster- Tür und Fassadenkonstruktion ist gemäß den gültigen VDE-Richtlinien und der Muster-Leitungsanlagenrichtlinie auszuführen.

Für alle sicherheitsrelevanten Funktionen an den Fenster- und Türsystemen wie z.B. Fluchttürsicherung, Feststellanlagen und RWA ist ein nach den gültigen Normen geprüfter Beschlag zu liefern und zur Erstinbetriebnahme der Sicherheitsanlagen ein gültiger Sachkundenachweis vorzulegen.

Zum Eignungsnachweis des Bieters sind entsprechende Referenzen vorzulegen, welche die Leistungsfähigkeit für die ausgeschriebenen Metallbauarbeiten nachweisen.

**5.1 RWA-Fenster Treppenhaus 1, 3.OG**
Alu-Fenster-Elemente, System AWS 75.SI+, als RWA-Element zur Rauchableitung (RA), oder gleichwertiges System:

Abmessungen:  ca. 1.250 x 2.075 mm (Elementkomponente in Fenster-Türelement aus Pos. 1.16)
Aufteilung nach beiliegender Ansicht.

1 Stück RWA Drehflügel mit Kettenantrieb
motorischer RA-Beschlag: BF 601
Öffnungshub: max. 800 mm
Klemmschutz:  Schutzklasse 4

Verglasung: GT315

Ageo-Fläche erforderlich: mind. 1,00 m²

Die notwendigen Elektro- / Steuerkomponenten werden in separaten Positionen ung ggf. Gewerken aufgeführt.

Die mechatronischen, bzw. motorischen Beschlagskomponenten müssen sicherstellen, dass der Flügel im geschlossenen Zustand automatisch verriegelt. Ggf. erforderliche Verriegelungsmotoren sind Bestandteil der Position.
Menge: 1,000 St

**5.2 RWA-Fenster Treppenhaus 2**
Alu-Fenster-Elemente, System AWS 75.SI+, als RWA-Element zur Rauchableitung (RA), oder gleichwertiges System:

Abmessungen:  ca. 1.100 x 1.875 mm (Elementkomponente in Fenster-Türelement aus Pos. 1.7)
Aufteilung nach beiliegender Ansicht.

1 Stück RWA Drehflügel mit Kettenantrieb
motorischer RA-Beschlag: BF 601
Öffnungshub: max. 800 mm
Klemmschutz:  Schutzklasse 4

Verglasung: GT313

Ageo-Fläche erforderlich: mind. 1,00 m²

Die notwendigen Elektro- / Steuerkomponenten werden in separaten Positionen ung ggf. Gewerken aufgeführt.

Die mechatronischen, bzw. motorischen Beschlagskomponenten müssen sicherstellen, dass der Flügelim geschlossenen Zustand automatisch verriegelt. Ggf. erforderliche Verriegelungsmotoren sind Bestandteil der Position.
Menge: 1,000 St

**5.3 RWA Kompaktzentrale 2,5 A**
RWA-Kompaktzentrale liefern, für bauseitigen Anschluss:

Fabrikatvorschlag:
SCHÜCO RWA – Kompaktzentrale CSC1 mit 2,5A, oder gleichwertig

Angebotenes Fabrikat/Produkt:

.............................................................................................................

Für die Position/Anlage: RWA Treppenhaus 1 (Pos. 5.1)

Rauch- und Wärmeabzugszentrale in Kompaktbauweise für Treppenhäuser, zur
Ansteuerung elektromotorischer RWA- und Lüftungsantriebe mit
Betriebsspannung 24 V DC.
Merkmale
- 1 RWA- und 1 Lüftungsgruppe
- 2 Melderlinien mit Leitungsüberwachung
- Leitungsüberwachung der Antriebslinie
- Diagnose-LED’s zur schnellen Fehlerlokalisierung
- Temperaturabhängige Nachführung der Akkuladespannung
- Ansteuerung der Antriebe bei NOT-AUF (nach VdS 2580)
- VdS Funktion, 30 Min. Nachtakten der Antriebe bei RWA-Auslösung
- Lüftertaster auf der Platine zur Inbetriebnahme
- Steckbare Anschlussklemmen für alle Signal-Ein- und -Ausgänge
- 2 Steckplätze für je eine Relaiskarte zur potentialfreien Weiterleitung des
Signals „NOT-AUF“ bzw. „Störung“ Steckplatz für BUS-Modul
- Steckplatz für BUS-Modul vorbereitet für z.B. LON, KNX/EIB
- Schaltnetzteil für konstante Ausgangsspannung bei geringer Restwelligkeit
- Konfigurieren von Sicherheits- und Komfortfunktionen über CSC
Kompakt-Software (im Lieferumfang der Zentrale)
- Erweiterter Funktionsumfang durch lizenzierte Software
Anschlussmöglichkeiten
10 RWA – Bedienstellen
10 Automatische optische Rauchmelder und / oder Thermo-Maximal-Melder
10 Lüftungstaster mit oder ohne LED Statusanzeige
Direkter Anschluss von Wind- und Regensensoren
Anschaltmodul für externe BMA/ GLT
Anschaltmodul Raumtemperaturregler

Technische Daten:
Betriebsspannung: 230 V AC
Frequenz: 50 Hz
Nenn-Betriebsspannung der Antriebe: 24 V DC
Ausgangsspannung der Meldelinien: ca. 24 V DC
Schaltleistung der potentialfreien
Kontakte im REL 65: max. 42 V DC, 0,5 A
Schaltleistung für externe Anzeigen: max. 28 V DC, 0,2 A
Notstromversorgung: >72 Stunden
Fabrikat: Schüco International KG, oder gleichwertig
Typ: CSC1 (2,5A), Art.-Nr. 263 320
Lieferung inkl. Notstrom-Akkumulatoren: 2x 12 V / 2,3 Ah
Funktionen
Busfähige RWA-Zentrale in Kompaktbauweise zum Anschluss von
elektromotorisch betätigten Rauch- und Wärmeabzugssystemen in
24VDC-Technik. Im Zentralengehäuse befinden sich Netzteil, Steuerplatine,
interne Notstromversorgung über 2 wartungsfreie 12 V-Akkumulatoren.
Energieversorgung nach EN12101-10, Steuereinheit nach prEN12101-9.
Lieferumfang
RWA - Kompaktzentrale
Bedienungsanleitung

Leistungsumfang: Lieferung
Menge: 1,000 St

**5.4 RWA Kompaktzentrale 5A**
RWA-Kompaktzentrale liefern, für bauseitigen Anschluss:

Fabrikatvorschlag:
SCHÜCO RWA – Kompaktzentrale CSC1 mit 5A, oder gleichwertig

Angebotenes Fabrikat/Produkt:

.............................................................................................................

Für die Position/Anlage: RWA Treppenhaus 1 (Pos. 5.2)

Rauch- und Wärmeabzugszentrale in Kompaktbauweise für Treppenhäuser, zur
Ansteuerung elektromotorischer RWA- und Lüftungsantriebe mit
Betriebsspannung 24 V DC.
Merkmale
- 1 RWA- und 1 Lüftungsgruppe
- 2 Melderlinien mit Leitungsüberwachung
- Leitungsüberwachung der Antriebslinie
- Diagnose-LED’s zur schnellen Fehlerlokalisierung
- Temperaturabhängige Nachführung der Akkuladespannung
- Ansteuerung der Antriebe bei NOT-AUF (nach VdS 2580)
- VdS Funktion, 30 Min. Nachtakten der Antriebe bei RWA-Auslösung
- Lüftertaster auf der Platine zur Inbetriebnahme
- Steckbare Anschlussklemmen für alle Signal-Ein- und -Ausgänge
- 2 Steckplätze für je eine Relaiskarte zur potentialfreien Weiterleitung des
Signals „NOT-AUF“ bzw. „Störung“ Steckplatz für BUS-Modul
- Steckplatz für BUS-Modul vorbereitet für z.B. LON, KNX/EIB
- Schaltnetzteil für konstante Ausgangsspannung bei geringer Restwelligkeit
- Konfigurieren von Sicherheits- und Komfortfunktionen über CSC
Kompakt-Software (im Lieferumfang der Zentrale)
- Erweiterter Funktionsumfang durch lizenzierte Software
Anschlussmöglichkeiten
10 RWA – Bedienstellen
10 Automatische optische Rauchmelder und / oder Thermo-Maximal-Melder
10 Lüftungstaster mit oder ohne LED Statusanzeige
Direkter Anschluss von Wind- und Regensensoren
Anschaltmodul für externe BMA/ GLT
Anschaltmodul Raumtemperaturregler

Technische Daten
Betriebsspannung: 230 V AC
Frequenz: 50 Hz
Nenn-Betriebsspannung der Antriebe: 24 V DC
Ausgangsspannung der Meldelinien: ca. 24 V DC
Schaltleistung der potentialfreien
Kontakte im REL 65: max. 42 V DC, 0,5 A
Schaltleistung für externe Anzeigen: max. 28 V DC, 0,2 A
Notstromversorgung: >72 Stunden
Fabrikat: Schüco International KG, oder gleichwertig
Typ: CSC1 (5A), Art.-Nr. 263 322
Lieferung inkl. Notstrom-Akkumulatoren: 2x 12 V / 2,3 Ah
Funktionen
Busfähige RWA-Zentrale in Kompaktbauweise zum Anschluss von
elektromotorisch betätigten Rauch- und Wärmeabzugssystemen in
24VDC-Technik. Im Zentralengehäuse befinden sich Netzteil, Steuerplatine,
interne Notstromversorgung über 2 wartungsfreie 12 V-Akkumulatoren.
Energieversorgung nach EN12101-10, Steuereinheit nach prEN12101-9.
Lieferumfang
RWA - Kompaktzentrale
Bedienungsanleitung

Leistungsumfang: Lieferung
Menge: 1,000 St

**5.5 RWA - Taster liefen**
RWA-Taster liefern, für bauseitigen Anschluß:

Für die Position: 5.1 und 5.2
Handmelder mit Anzeigen zur manuellen Ansteuerung der NOT-AUF-und
ZU-Funktion einer RWA-Gruppe über die Meldelinien einer RWA-Zentrale.
Merkmale
- Verschließbare, verglaste Tür (inkl. Schlüssel)
- Anschluss an Meldelinieneingang
Technische Daten
Betriebsspannung: DC 24 V
Abmessung: 130 x 130 x 32 mm
Anschlüsse: Schraubklemme 1,0 mm
Schutzart: IP 41
Fabrikatvorschlag: Schüco International KG, oder gleichwertig.

Angebotenes Fabrikat / Produkt:.................................................................

Typ: RWA-Taster

Ausführung aus Aluminium
Gehäusefarbe: grau (Art.-Nr. 263 747, für Schüco International KG)

Funktion
Handmelder mit Anzeigen zur manuellen Ansteuerung der NOT-AUF-und
ZU-Funktion einer RWA-Gruppe über die Meldelinien einer RWA-Zentrale.
Lieferumfang
RWA-Taster
Beipackzettel

Leistungsumfang: Lieferung
Menge: 4,000 St

**5.6 Optischer Rauchmelder liefern**
Optischer Rauchmelder VdS liefern

Rauchmelder zur automatischen Frühauslösung der NOT-AUF-Funktion über
eine Meldelinie von RWA-Zentralen bei Rauchentwicklung im überwachtem
Bereich.
Merkmale
- Brandalgorithmen zur Vermeidung von Fehlalarm / Täuschungsalarm und zur
Alarmschwellennachführung
- Geprüft nach EN54-7, Anschluss an den Meldelinieneingang
- VdS Anerkennungsnummer: G 204039

Technische Daten
Messelement: Fotoelektrisch / Streulichtprinzip
Betriebsspannung: 8,5 - 33 V DC
Gehäuse: aP, Kunststoff
Abmessung: Ø 100 x 50 mm
Schutzart: IP 23D
Anschlüsse: Schraubklemme 1,0 mm²
Fabrikatvorschlag: Schüco International KG, oder gleichwertig

Angebotenes Fabrikat/Produkt:...................................................................

Typ: Optischer Rauchmelder VdS
Art.-Nr. 263 352
Funktion
Rauchmelder zur automatischen Frühauslösung der NOT-AUF-Funktion über
eine Meldelinie von RWA-Zentralen bei Rauchentwicklung im überwachtem
Bereich.
Lieferumfang
Optischer Rauchmelder VdS
Beipackzettel

Leistungsumfang: Lieferung
Menge: 4,000 St

**5.7 Erstinbetriebnahme**
Erstinbetriebnahme RWA-Anlage durch Sachkundigen:
Inbetriebnahme der Sicherheitseinrichtung durch Sachkundigen mit
entsprechendem, gültigen Sachkundenachweis des Systemgebers.
beinhaltet:

1. Die Inbetriebnahme der RWA - Anlage
lnbetriebnahme der aufgeführten Anlage; einschl. notwendiger
Überprüfung der Funktionen.

2. Schulung RWA
Der Systemverantwortliche des Auftraggebers ist in die
Systemkonfiguration und Handhabung der Anlage einzuweisen

Geeignetes Einweisungspersonal ist vom Auftragnehmer zu stellen.
psch
Menge: 2,000 St

**5.8 Kosten jährliche Wartung**
Kosten für die jährliche Wartung der RWA-Anlagen aus Pos. 5.1 und 5.2:

Wartung und technische Prüfung der RWA - Anlagen und aller
Zusatzkomponenten gem. DIBT nur durch einen Sachkundigen.

Der Betreiber ist gesetzlich verpflichtet 1 x jährlich eine Wartung der RWA -
Anlage durch eine qualifizierte Firma durchführen zu lassen.

Inkl. Prüfbuch und Abnahmeaufkleber bzw. Bestätigung.

Der Preis für die jährliche Wartung ist für die beiden RWA-Anlagen aus Pos. 5.1 und 5.2 anzugeben.
Menge: 2,000 St

### 6 Brand- und Rauchschutztürelemente (innen)

**6.1 T30 RS Türelement 2010 x 2285 mm**
Innentürelement, 2-flügelig, Größe:  2010 x 2285 mm

Alu-Brandschutz-Tür-Elemente mit Verglasung, T-30 RS / F 30,
System FireStop ADS 90 FR 30, oder gleichwertig,  nach DIN 4102 und DIN 18095
Abmessung ca.: 2010 mm x 2285 mm

Aufteilung nach beiliegender Ansicht in:
1 St 2-flg. Tür nach DIN EN 179
Vollpanik, Funktion: B
Schloss Einfachverriegelung: BT 202
Zusatzfunktion: ohne
Betätigung Gangflügel: Innen Drücker, INOX
Außen Drücker, INOX
Betätigung Standflügel: Innen Drücker, INOX
Außen ohne
Türschließer: BT 713
Verglasung: GT 511
Anschlüsse
Allseitig: A 404

Ausführung gemäß der Zulassung.

Bauteil: Treppenhaus EG - 2.OG

Element liefern und montieren.
Menge: 6,000 St

**6.2 T30 RS Türelement 2510 x 2285 mm**
Innentürelement, 2-flügelig, Größe:  2510 x 2285 mm

Alu-Brandschutz-Tür-Elemente mit Verglasung, T-30 RS / F 30,
System FireStop ADS 90 FR 30, oder gleichwertig,  nach DIN 4102 und DIN 18095
Abmessung ca.: 2510 mm x 2285 mm

Aufteilung nach beiliegender Ansicht in:
1 St 2-flg. Tür nach DIN EN 179
Vollpanik, Funktion: B
Schloss Einfachverriegelung: BT 202
Zusatzfunktion: ohne
Betätigung Gangflügel: Innen Drücker, INOX
Außen Drücker, INOX
Betätigung Standflügel: Innen Drücker, INOX
Außen ohne
Türschließer: BT 713
Verglasung: GT 511
Anschlüsse
Allseitig: A 404

Ausführung gemäß der Zulassung.

Bauteil: Flure EG - 2.OG

Element liefern und montieren.
Menge: 1,000 St

**6.3 RS Türelement 2510 x 2285 mm**
Innentürelement, 2-flügelig, Größe:  2510 x 2285 mm

Alu-Rauchschutz-Tür-Elemente mit Verglasung, RS-2, selbstschließend,
System FireStop ADS 90 FR 30, oder gleichwertig,
nach DIN 18095
Abmessung ca.: 2510 mm x 2285 mm

Aufteilung nach beiliegender Ansicht in:
1 St 2-flg. Tür nach DIN EN 179
Vollpanik, Funktion: B
Schloss Einfachverriegelung: BT 202
Zusatzfunktion: ohne
Betätigung Gangflügel: Innen Drücker, INOX
Außen Drücker, INOX
Betätigung Standflügel: Innen Drücker, INOX
Außen ohne
Türschließer: BT 713
Verglasung: GT 511
Anschlüsse
Allseitig: A 404

Ausführung gemäß der Zulassung.

Bauteil: Flure EG - 2.OG

Element liefern und montieren.
Menge: 5,000 St

**6.4 T90 RS Türelement 2510 x 2285 mm**
Innentürelement, 2-flügelig, Größe:  2510 x 2285 mm

Alu-Brandschutz-Tür-Elemente mit Verglasung, T-90 RS / F 90,
System FireStop ADS 90 FR 90, oder gleichwertig,  nach DIN 4102 und DIN 18095
Abmessung ca.: 2510 mm x 2285 mm

Aufteilung nach beiliegender Ansicht in:
1 St 2-flg. Tür nach DIN EN 179
Vollpanik, Funktion: B
Schloss Einfachverriegelung: BT 202
Zusatzfunktion: ohne
Betätigung Gangflügel: Innen Drücker, INOX
Außen Drücker, INOX
Betätigung Standflügel: Innen Drücker, INOX
Außen ohne
Türschließer: BT 713
Verglasung: GT 511, F90
Anschlüsse
Allseitig: A 407

Ausführung gemäß der Zulassung.

Bauteil: Flure EG - 2.OG

Element liefern und montieren.
Menge: 4,000 St

**6.5 Kosten Inbetriebnahme und Abnahme**
Kosten für die Inbetriebnahme und Abnahme der Elemente mit Brandschutzanforderungen aus den Positionen 6.1-6.4
Vor der ersten Inbetriebnahme muss der ordnungsgemäße
Einbau aller Elemente und deren elektrischer Anschluss überprüft werden.
Besondere Sorgfalt ist hierbei auf die Elemente zur Freischaltung der
Verriegelung im Gefahrenfall zu verwenden.
Der ordnungsgemäße Einbau und die Funktionsfähigkeit der Elemente muss durch einen Sachkundigen festgestellt werden.

Die einwandfreie Funktion und vorschriftsmäßige Installation durch eine
Abnahmeprüfung festzustellen.
Die Abnahmeprüfung darf nur von autorisierten Fachkräften oder von
Fachkräften einer dafür benannten Prüfstelle durchgeführt werden.
Dem Betreiber ist über die erfolgreiche Abnahmeprüfung eine Bescheinigung
auszustellen; sie ist durch den Betreiber aufzubewahren.
Die Pauschale ist für die Elemente aus Pos. 6.1-6.4 anzugeben.
Menge: 1,000 psch

**6.6 Kosten jährliche Wartung/Prüfung**
Jährliche Prüfung und Wartung der Elemente mit Brandschutzanforderungen aus Pos. 6.1-5.4
Kosten für die, in Abständen von maximal zwölf Monaten erforderliche Wartung und Prüfung der Elemente mit Brandschutzanforderungen.
Die jährliche Prüfung Wartung darf nur von einem Fachmann oder einer dafür
ausgebildeten Person ausgeführt werden.
Umfang, Ergebnis und Zeitpunkt der jährlichen Prüfung und Wartung sind
aufzuzeichnen. Diese Aufzeichnungen sind durch den Betreiber aufzubewahren.

Der Preis ist für das Wartungsintervall für 1 Jahr anzugeben.
Menge: 1,000 psch

### 7 Sonstige Leistungen

**7.1 Statischer Nachweis**
Statischer Nachweis / Standsicherheitsnachweis:
für alle Fenster- Fassaden-Konstruktionen sowie aller Ihrer Einbauelemente
einschließlich Verglasungen, Verankerungen etc.
Der prüfbare statische Nachweis / Standsicherheitsnachweis, über die
Einhaltung sämtlicher statischer Forderungen, ist in schriftlicher Form (3-fach),
vorzulegen.
Der statische Nachweis / Standsicherheitsnachweis ist dem Prüfstatiker zur
Prüfung und Freigabe rechtzeitig vorzulegen.
Menge: 1,000 psch

**7.2 Werkstatt- und Montageplanung**
Werkstatt- und Montageplanung Metallbauarbeiten
Werkplanung ist die Umsetzung der Ausführungsplanung durch das
ausführende Unternehmen in eine Werkstatt- und / oder Montageplanung, nach
der in Fertigungsbetrieben die Vor- oder Teilvorfertigung von Elementen erfolgt.
Der AN erstellt nach Ziffer 3.1.7 DIN 18360 einmalig eine Werkstatt- und
Montageplanung auf Basis der bauseits gemäß den vorstehenden
Vorbemerkungen gelieferten Ausführungsunterlagen, aus der sich Konstruktion,
Maße, Einbau, Befestigung und Bauanschlüsse der Bauteile sowie die
Einbaufolge ergeben.
Die weitere technische Bearbeitung, d. h.
- Erstellen von Konstruktions- und Detailplänen für alle in der
Leistungsbeschreibung aufgeführten Anlagen
- Abstimmung der Details mit dem AG bzw. mit dem Architekten
rechtzeitig vor Fertigungsbeginn
- örtliche Aufmaße
- Vorlage von Original-Muster der Fenster- und Fassadenprofile
ist mit dieser Position komplett anzubieten.
Die Konstruktionspläne, Beschreibungen und Muster liefert der AN dem AG auf
der Grundlage der Abstimmung mit dem Architekten vor Fertigungsbeginn bzw.
vor Materialbestellung in dreifacher Ausfertigung.
Der AN erhält die vorgenannten Unterlagen nach bauseitiger Überprüfung auf
Übereinstimmung mit der Ausführungsplanung mit einem entsprechenden
Prüfvermerk wieder zurück.
Menge: 1,000 psch

**7.3 Isothermenverlauf**
Isothermenverlauf

Für die vorbeschriebenen Fassaden- und Fensterelemente sind die Isothermenverläufe für alle Anschlussbereiche mittels einem geeigneten Programm nachzuweisen und dem Auftraggeber in Papierform vorzulegen.
Menge: 1,000 psch

**7.4 Kabelverlegungs- und Stromführungsplan**
Liefern eines Kabelverlegungs- und Stromführungsplanes

mit angegeben Kabelarten vorab in 3-facher Ausfertigung an die Bauleitung zur Weitergabe an den Elektriker.
Für alle Fenster, RWA-Anlagen, Feststellanlagen, etc. mit E-Antrieb bzw. E-Anschlüssen.
Zu beachten:
Steuerleitungen müssen abgeschirmt sein bzw. mind. 100 mm von Starkstromleitungen entfernt sein.
Der bauseitige Elektriker verlegt sämtliche Kabel, die vorgenannten Antriebe, Steuergeräte, Schaltschränke müssen in sich jedoch fertig verdrahtet und angeklemmt sein.
Der Auftragnehmer muss die Kabel kürzen, abisolieren und zugentlastet anklemmen.
Ebenso hat er die Einstellung aller Geräte, Antriebe mit Probelauf vorzunehmen, und zu einem von der Bauleitung bestimmten Termin, das Personal vor Ort in die
Bedienung zu unterweisen
Zur Leistung gehört auch die Übergabe einer vollständigen Dokumentation in 3-facher Ausfertigung, sowie die kostenlose Wartung und Instandhaltung für die Dauer
der Gewährleistung der Gesamtleistung.
Menge: 1,000 psch

**7.5 Vermessungsarbeiten und Berechnungen**
Vermessungsarbeiten und Berechnungen

Für die genaue Maßaufnahme aller vorgenannten Positionen mit Laser bzw. Nivelliergerät, nach bauseits vorhandenen Höhenkoten, sowie der einzelnen Fassadenansichten in Verbindung mit den horizontalen, vertikalen und in der Ebene untereinander fluchtenden Fassadenteilen werden pauschal verrechnet. Ingenieurmäßige Ausführung einschließlich Erstellung von Rasterplänen mit Toleranzangaben für alle Konstruktionen und Bauteile, zur Vorlage und Freigabe durch den Architekten in 2-facher Ausfertigung. Am Bau sind dreidimensionale Schnurgerüste nach Erfordernis, gemäß den Rasterplänen und Festlegungen anzudübeln und nach Beendigung der Montage zu entfernen und zu entsorgen.
Menge: 1,000 psch

### 8 Stundenlohnarbeiten

*Hinweis: Beschreibung Stundenlohnarbeiten*
Beschreibung Stundenlohnarbeiten:

Nicht vorgesehene und erfasste Arbeiten, nach Genehmigung
durch Auftraggeber werden nach folgenden Leistungen und
Materiallieferungen ausgeführt.

Die Leistungen sind zeitlich und arbeitsumfänglich zu dokumentieren.

**8.1 Monteurstunde**
Menge: 20,000 h
